# SCD Schulcampus Deisenhofen - gesamt
Angebotsaufforderung (GAEB DA XML 3.2, DA83)
Projekt: 2021-04
Währung: EUR
Erstellt mit: GXML Toolbox V3.3 R20220330, ORCA AVA 27 27.00.00, 09.02.2026

## 1.0 Angaben zu Abschnitt 0 der Allgemeinen Technischen Vertragsbedingungen Stand 15.01.2026
1.0 Angaben zu Abschnitt 0 der Allgemeinen Technischen Vertragsbedingungen - Stand 15.01.2026 -

1.1 Angaben zur Baustelle

Lage der Baustelle, Umgebungsbedingungen, Zufahrtsmöglichkeiten und Beschaffenheit der Zufahrt sowie etwaige Einschränkungen bei ihrer Benutzung.

Das Bauvorhaben "Neubau Schulcampus Deisenhofen" befindet sich in der Gemeinde Oberhaching, Ortsteil Deisenhofen an der Sauerlacher Straße. Sie beinhaltet das Abräumen des Oberbodens der früheren Ackerfläche sowie die Erstellung des Neubaus des Schulcampus, bestehend aus Fachoberschule, Realschule, Mensa mit Verwaltungsbüros des Zweckverbands, 3-fach Sporthalle und Tiefgarage (inkl. Freiflächengestaltung und Nebengebäuden).

Während der Bauarbeiten befinden sich die angrenzenden Nachbargebäude immer in Nutzung.

Lage des Baugrundstücks:
Der Schulcampus liegt in unmittelbarer Nähe zum S-Bahnhof Deisenhofen. Das Grundstück befindet sich zwischen der Sauerlacher Strasse  und der Schulstrasse. Südlich wird es durch einen Wirtschaftsweg, den Vogelherdweg und im Norden durch einen Fussweg begrenzt.
Südlich des Vogelherdweges befindet sich der Teil des Grundstückes auf dem sich die Aussensportflächen befinden.

Zufahrt:
Die Ver- und Entsorgung der Baustelle erfolgt ausschließlich über die Sauerlacher Straße. Die Schulstraße ist von Baustellenverkehr freizuhalten. Hier besteht durch die gegenüberliegende Grundschule eine erhöhte Unfallgefahr.
Die Hauptzufahrt zur Baustelle an der Sauerlacher Straße, wird täglich vor Arbeitsbeginn geöffnet und ist nach dem Verlassen der Baustelle zu schließen.
In nahem Umfeld sowie auf dem Gelände der Baustelle besteht nur bedingte Wendemöglichkeit, insbesondere für Schwerlasttransporte oder Sattelauflieger.
In Ausnahmefällen darf nach ausdrücklicher Erlaubnis des AG oder der Objektüberwachung eine Nebenzufahrt an der Schulstraße genutzt werden. Eine Erlaubnis wird nur Schwerlasttransporten und Sattelaufliegern erteilt.

Art und Lage der baulichen Anlagen, z.B. auch Anzahl und Höhe der Geschosse.
Entwurf/ Erscheinungsbild
Das Grundstück befindet sich im Oberhachinger Ortsteil Deisenhofen unmittelbar westlich der gleichnamigen S-Bahn-Station.
Auf dem Grundstück entstehen eine Realschule, eine Fachoberschule (FOS), eine Mensa, eine 3-fach-Sporthalle, die auch als Mehrzweckhalle genutzt werden soll, und eine Tiefgarage.

Die Realschule und die Fachoberschule entstehen als Holz-Hybrid-Bauten. Mensa, Sporthalle und Tiefgarage sind Massivbauten aus Stahlbeton. Bis auf die Fachoberschule sind alle Gebäude im 1. UG verbunden. Die Schulen bestehen aus je drei Gebäudeteilen, von denen jeweils 2 eine Geschossigkeit von EG + 1 haben und der dritte EG +2 hat. Mensa und Sporthalle haben jeweils 1 Obergeschoss, die Tiefgarage befindet sich zwischen Sporthalle und Realschule im Untergeschoss.
Alle Gebäude sind mit Holzfassaden und Blechdächern geplant.

Die Oberflächen im Inneren sind Sichtoberflächen (Holz bzw. Beton), flächenelastische Bodenbeläge, Holz- und Werksteinböden.

Gebäudekennzahlen (Circa-Werte)

Grundstücksfläche: ca. 9 ha

Grundflächen (aller Gebäude)
Brutto-Grundfläche gesamt (BGF): 35.300 qm
- Realschule:  12.400 qm
- Fachoberschule: 12.000 qm
- Sporthalle:  5.400 qm
- Mensa:  2.000 qm
- Tiefgarage:  3.500 qm

Höhenangaben Realschule: +/- 0,00 = +596,40 ü NHN
- OK Gelände:  +596,38 ü NHN
- OK FB UG:  +592,21ü NHN
- OK FB EG:  +/- 0,00 m = 596,40 ü NHN
- OK FB 1.OG:  +600,925 ü NHN
- OK FB 2.OG:  +604,945 ü NHN

Höhenangaben Fachoberschule: +/- 0,00 = +596,15 ü NHN
- OK Gelände: +596,13 ü NHN
- OK FB UG:  +591,96 ü NHN
- OK FB EG:  +/- 0,00 m = 596,15 ü NHN
- OK FB 1.OG: +600,675 ü NHN
- OK FB 2.OG: +604,695 ü NHN

Höhenangaben Mensa: +/- 0,00 = +596,15 ü NHN
- OK Gelände:  +596,13 ü NHN
- OK FB UG:  +591,55 ü NHN
- OK FB EG:  +596,15 ü NHN
- OK FB OG:  +600,40 ü NHN

Höhenangaben Sporthalle: +/- 0,00 = +596,15 ü NHN
- OK Gelände: +596,13 ü NHN
- OK FB UG:  +591,55 ü NHN
- OK FB EG:  +596,15 ü NHN
- OK FB OG: +600,40 ü NHN

Tiefgarage
- OK Gelände: +596,15 ü NHN
- OK FB UG:  +591,55 ü NHN

Brutto-Rauminhalt gesamt (BRI): 188.550 cbm
- Realschule: 64.750 cbm
- Fachoberschule: 57.500 cbm
- Sporthalle:  40.100 cbm
- Mensa:  9.700 cbm
- Tiefgarage:  16.500 cbm

Bodenverhältnisse
Für das Grundstück liegt ein Baugrundgutachten vor.

Grundwassersituation
Der Bemessungswasserstand liegt auf einer Höhe von 575,00 m ü NN.

1.2 Konstruktionsbeschreibung Architektur

Baugrube und Gründung (für Ausbaugewerke nicht relevant ) entfällt

Primärkonstruktion/ Rohbau
Realschule und Fachoberschule:
Das Untergeschoss wird in Stahlbeton hergestellt. Teilweise wird Recyclingbeton eingesetzt, andere Teile werden in Sichtbetonqualität hergestellt. Tieferliegende Bauteile wie Pumpensümpfe, Bodenkanäle etc. werden in WU-Beton hergestellt.
Treppenhauskerne werden in Stahlbeton in Sichtbetonqualität errichtet
Tragkonstruktion Erdgeschoss und Obergeschosse Holz (s.u.)

Sporthalle, Mensa und Tiefgarage:
Tragkonstruktion aus Stahlbeton in Sichtbetonqualität
Tieferliegende Bauteile wie Pumpensümpfe, Bodenkanäle etc. werden in WU-Beton hergestellt.
Dachkonstruktionen Mensa und Sporthalle aus Holz
Decke Tiefgarage Stahlbeton

Fassade
Die Fassaden sollen mit einer vertikalen Boden-Deckel-Schalung aus Holz versehen werden.
Teilbereiche werden aus Brandschutzgründen mit einer nichtbrennbaren Fassade ausgebildet.
In den Tiefhöfen (Realschule, Fachoberschule und Sporthalle) wird die Fassade mit Betonfertigteilen bekleidet.

Elementaufbauten und Oberflächen
Bodenplatte im UG:
Stahlbeton flügelgeglättet, auf XPS-Dämmung

Außenwände
Realschule und Fachoberschule:
Holzrahmenbauwände, im Werk vorgefertigt
Zellulosedämmung zwischen statisch wirksamen Holzriegeln
außenseitig DWD-Platte, innenseitig OSB-Platte

Sporthalle, Mensa und Tiefgarage:
Aussenwände und -stützen Stahlbetons Ortbeton, tlw. Fertigteile, Sichtbetonqualität

Fassaden
Realschule, Fachoberschule und Mensa:
Hinterlüftete, vertikale Holzverschalung, Fichte,
als Boden-Deckel-Schalung, vorvergraut
Pfosten-Riegel-Elemente aus Holz-Aluminium Konstruktion mit Festverglasung, Fenster und Türen als Drehflügel (manuell) und integrierten, dezentralen Lüftungsgeräten, Holzart: Fichte/ Esche, Aluminium Deckschalen: pulverbeschichtet, Holzoberfläche: transparent lasiert
Verglasungsart: 2- bzw. 3-Scheiben-Verglasung Isolierverglasung und Sonnenschutzverglasung
Oberlichtbänder mit Festverglasungen und Lamellenfenstern im Bereich des Dachversatzes (Entrauchung Aula/ Aufzug)

Sporthalle:
Hinterlüftete, vertikale Holzverschalung, Fichte,
als Boden-Deckel-Schalung, vorvergraut
Pfosten-Riegel-Elemente aus Aluminium mit Festverglasung, Fenster als Drehflügel (manuell)
Aluminium Deckschalen: pulverbeschichtet,
Verglasungsart: 3-Scheiben-Verglasung Isolierverglasung
Oberlichtband mit Lamellenfenstern und Festverglasungen im Bereich des Dachversatzes
Verglasungen der Dachfläche als liegende PR-Konstruktion wie vor in Gymnastikräumen und Treppenraum

Innenwände:
Realschule und Fachoberschule:
Tragende und nicht tragende Innenwände als Brettsperrholzwände in Fichte Oberflächen in Wohnsichtqualität, mit aufhellendem Vergilbungsschutz und Schutzanstrich, einige Bauteile aus Baubuche
in Nebenräumen: Industriesichtqualität
Wände in Untergeschossen aus Stahlbeton in Sichtbetonqualität
Sanitärwände als Holz- und Metallständer-Wände mit 2-lagiger Gipskartonbeplankung, bzw. einlagig mit Gipskarton bekleidete Brettsperrholzwände
Sanitärräume türhoch bzw. raumhoch gefliest mit Fliesen
Innentüren: Opake Türen als Holz-Umfassungszargen,
tlw. Holz-Stockzargen mit Laibungsbekleidung.

Sporthalle und Mensa:
Wände aus Stahlbeton in Sichtbetonqualität
Sanitärwände als Metallständer-Wände mit 2-lagiger Gipskartonbeplankung
Innentüren:
Opake Türen als Stahl-Umfassungszargen mit Holztürblatt Technikräume Stahltüren mit Umfassungszarge
Rohrrahmentüren, Prallwandtüren
Türen im Verwaltungsbereich Mensa: Holzumfassungszargen mit Holztürblatt

Decken
Realschule und Fachoberschule:
Decken über UG: oberflächenfertige Stahlbetondecke,
Decken über EG und 1.OG: Decke als Holz-Beton-Verbund-decken (HBV),
in den aussenliegenden Räumen (Klassenzimmer u.ä.) als Rippendecken mit Halbfertigteilen aus Beton als verlorene Schalung
in zu den Innenhöfen orientierten Bereichen (freies Lernen u.ä.) als Brettstapeldecke in Fichte mit raumakustisch wirksamer Nutung und Einlage von Holz-Weichfaserplattenstreifen, Oberfläche Sichtqualität, Vergilbungsschutz,
teilweise Unterhangdecken mit Holz-Akustikelementen und Holzwolle-Leichtbauplatten
Decken in Sanitärräume als Gipskarton-Abhangdecken bzw. als freitragende Decken

Sporthalle und Mensa:
Die Rohdecken in beiden Gebäuden sind aus Stahlbeton, Dachkonstruktion aus Holz (s.u.)
Abhangdecken in der Sporthalle zwischen den Sparren als Holzwolle-Akustikplatte
Gymnastikräume Sporthalle und Gastraum Mensa mit  Holz-Akustikelementen
Foyers, Treppenhäuser, Umkleiden und Sanitär- und Küchenbereiche mit GK-Abhangdecken, gestrichen, tlw. mit Akustikanforderung
Technik und Lagerbereiche ohne Unterhangdecken

Tiefgarage: Rohdecke in Sichtbeton SB 2, in Randbereichen zu anderen Gebäuden unterseitig gedämmt
druckfeste Mineralwolleplatten mit Holzwolle-Sichtschale

Bodenaufbau
Realschule und Fachoberschule:
schwimmender Estrich mit Fussbodenheizung
Bodenbeläge Klassenzimmer mit Kautschukbelag
Öffentliche Bereiche (Aula, Mehrzweckraum und Treppenhäuser) mit Betonwerksteinbelag
Fachklassen und Werkstätten teilweise mit Holzpflaster bzw. Industrieparkett
Sanitärräume mit Fliesenbelag
Technik- und Lagerbereiche mit staubbindenden Anstrich

Sporthalle und Mensa:
schwimmender Estrich mit Fussbodenheizung
Öffentliche Bereiche (Foyers Sporthalle, Gastraum Mensa, Treppenhäuser) mit Betonwerksteinbelag
Sanitärräume mit Fliesenbelag
Bodenbelag Sporthalle und Geräte- und Gymnastikräume: Linoleum auf Doppelschwingboden

Dachkonstruktion und Aufbau:
Realschule und Fachoberschule:
Nach aussen geneigte Dächer als
Sparrendächer mit raumabschließender Brettsperrholzplatte und Dämmung nichtbrennbar Mineralwolle Blechdach mit Hinterlüftung als Metalldach mit Leistenfalz
In Teilbereichen Photovoltaik dachparallel montiert

Zu den Innenhöfen geneigten Dächer als
Sparrendächer mit raumabschließender Brettsperrholzplatte
Kompaktdachaufbau mit PUR-Dämmung und bituminöser Abdichtung
Dachbegrünung

Sporthalle:
Sparrendach mit raumabschließender Brettsperrholzplatte
und Dämmung nichtbrennbar Mineralwolle
Blechdach mit Hinterlüftung als Metalldach mit Leistenfalz
in Teilbereichen Photovoltaik dachparallel montiert

Mensa:
Sparrendach mit Zwischensparrendämmung nichtbrennbar Mineralwolle
Blechdach mit Hinterlüftung als Metalldach mit Leistenfalz
in Teilbereichen Photovoltaik dachparallel montiert

Einbaumöblierung:
Einbauschränke in Unterrichtsräumen, Büros, etc.:
Fronten: Spanplatte, 19mm, Fichte Furnier, astig, wie BSPH-Wandoberflächen, teilweise mit raumakustisch wirksamer Mikroperforierung;

Schallschutz:
Schallschutz der Decken über HBV-Decken und EPS-Dämmung unter schwimmendem Estrich;
(in Versammlungsstätten Mineralwolle unter Estrich)
Schallschutz der Wände über Vorsatzschalen unterschiedlicher Stärke, Beplankung in Fichte-3-Schichtplatten in Sichtqualität bzw. Gipskartonplatten;

Lüftungskonzept:
Hybride Lüftung: mechanische Lüftung durch dezentrale Lüftungsgeräte in der Fassade ergänzt durch manuelle Fensterlüftung; Sommerlicher Wärmeschutz: Erwärmung/Auskühlung des Gebäudes in heißen Sommermonaten über Nachtluftspülung (dezentrale Lüftungsgeräte)
Zentrale Bereiche wie Aula und Mehrzweckraum und Nebenräume mit zentraler mechanischer Lüftung

Konstruktion / TGA / ELT / Freianlagen
Weitere Angaben zur Konstruktion, zu den TGA- und Elektroinstallationen, sowie zur Ausführung der Freianlagen siehe folgende Vortexte.

1.3 Baustellenbetrieb

Verkehrsverhältnisse auf der Baustelle, insbesondere Verkehrsbeschränkungen
Be- und Entladetätigkeiten dürfen ausschließlich unter Anwesenheit des Fahrzeugführers erfolgen.
Auf dem gesamten Baufeld gilt die Straßenverkehrsordnung. Die Einhaltung der Straßenverkehrsordnung obliegt den Auftragnehmern und deren Kraftfahrzeugführern und Maschinisten. Davon abweichend wird die Höchstgeschwindigkeit auf 20 km/h festgelegt.

Der Auftragnehmer/Firmenbauleiter hat die Baustelle während und außerhalb der üblichen Arbeitszeit gemäß den Unfallverhütungsvorschriften der Bauberufsgenossenschaften zu sichern. Die Baustellenzugänge sind, außer zu Betriebszwecken, dauerhaft geschlossen zu halten.
Andere Zufahrten, Baustellenzu- oder -ausgänge und Baustraßen dürfen nicht benutzt werden.
Auf die Einschränkungen infolge bestehender verkehrspolizeilicher Vorgaben, wie z. B. Gewässer, Parkverbote, Einbahnstraßenregelungen, Nutzlastbeschränkungen oder räumlich beengte Verhältnisse, wird hingewiesen.

Straßen, Wege, Lager- und Arbeitsplätze innerhalb des Baugeländes werden in bestehendem Zustand zur Verfügung gestellt und auf Antrag von der Objektüberwachung zugewiesen. Sie können vom Auftragnehmer nur auf eigene Gefahr benutzt werden.
Auf dem Baugrundstück werden in begrenzter Zahl Parkplätze ausgewiesen. Ein Anrecht auf einen Parkplatz auf der Baustelle besteht nicht.

Für den Verkehr freizuhaltende Flächen
Fahrwege und Wandflächen sind grundsätzlich freizuhalten.
Die Feuerwehrzufahrten, -aufstellflächen, sowie die Flucht- und Rettungswege sind freizuhalten.
Das Abstellen von Fahrzeugen aller Art in Halteverbotszonen, Feuerwehrzufahrten, sonstigen Einfahrten sowie auf Grünflächen ist verboten. Widerrechtlich abgestellte Fahrzeuge werden auf Kosten des Fahrzeughalters abgeschleppt. Widerrechtlich genutzte Abstellflächen werden auf Kosten des Benutzers geräumt.

Art, Lage, Maße und Nutzbarkeit von Transporteinrichtungen und Transportwegen, z.B. Montageöffnungen.
Derzeit stehen 4 Obendreher-Kräne des Rohbauers auf dem Baufeld. Nach Abschluss der Rohbauarbeiten stehen die Kräne auch für die Gewerke Zimmerer und Dach zur Verfügung, nicht für die Ausbaugewerke.
Die Obergeschosse der Realschule und FOS sind über einen Gerüstaufzug im jeweiligen Bauteil B angebunden (EG-2.OG). In den Bauteilen A und C gibt es in beiden Schulen zusätzlich eine Absetzbühne und eine Einbringöffnung. Das UG ist jeweils nur über das Treppenhaus erreichbar.
In Sporthalle und Mensa steht das jeweilige Treppenhaus im Gebäude zum Materialtransport zur Verfügung (UG-1.OG), in der Sporthalle kann für das südliche UG auch vom Tiefhof angeliefert werden.

Besondere Belastungen aus Immissionen sowie besondere klimatische oder betriebliche Bedingungen
Erschütterungsintensive bzw. lärmintensive Arbeiten sind immer erst nach schriftlicher Bestätigung durch die Objektüberwachung möglich.
Unterbrechungen durch Forderungen Dritter (besonders Lärmbelästigung, Geruchsbelästigung) auf Anweisung der Objektüberwachung oder des Auftraggebers direkt sind möglich und Folge zu leisten.
Die gem. Vertrag vereinbarten Ruhezeiten sind zu beachten und zwingend einzuhalten. Abweichungen hiervon können nur durch den Auftraggebers selbst gestattet werden.

Lage, Art, Anschlusswert und Bedingungen für das Überlassen von Anschlüssen für Wasser, Energie und Abwasser.
Der AG stellt auf der Baustelle Baustrom zur Verfügung.
Der Baustromanschluss kommt aus einer Trafostation an der Schulstraße.
Es steht je ein Kranverteiler, ein großer Baustromverteiler und Gruppenverteiler an der Fachoberschule, der Realschule und im Bereich Mensa / Sporthalle zur Verfügung. Die Leistungsabnahme an diesem Haupt-Baustromkasten kann nur anteilig durch den jeweiligen AN erfolgen.
Mit Ende der Rohbauarbeiten und Beginn der Ausbauarbeiten stellt der AG über den AN Baustrom die neue Baustromversorgung im Innenbereich für alle Unternehmer mit 1x Baustromverteiler in jeder Geschossebene im jeweiligen Treppenhaus zur Verfügung.
Über die vorgesehenen Baustromverteiler können nur Geräte und Anlagen bis zu einem Nennstrom vom 32 Ampère abgehend versorgt werden.

In unmittelbarer Umgebung des Baugrundstückes befinden sich drei Hydranten. Ein Hydrant befindet sich an der Schulstraße in der Nähe der Fachoberschule, der Zweite südlich der Realschule am Vogelherdweg und ein Dritter an der Sauerlacherstraße in der Nähe von Mensa und Sporthalle.
Der AN Baustelleneinrichtung errichtet an allen Hydranten einen Haupt-Bauwasseranschuss und einen  Bauwasserverteiler und stellt diese allen anderen Unternehmern zur Verfügung.
Die Wasserentnahme an diesen Anschlüssen kann nur anteilig durch den jeweiligen AN erfolgen.

Lage und Ausmaß der dem Auftragnehmer für die Ausführung seiner Leistungen zur Benutzung oder Mitbenutzung überlassenen Flächen und Räume.
Übergeordnet gilt der BE-Plan des AG. Die BE-Fläche und -Einrichtungen auf dem Grundstück sind anteilig zusammen mit den anderen Unternehmen zu nutzen. Die widerrufliche Zuteilung der BE-Teilfläche für den AN erfolgt durch die Objektüberwachung. Grundsätzlich ist von höchsten 50 m2 Lagerfläche auf Höhe GOK auszugehen. Über die zugewiesenen Flächen hinaus erforderliche Lager- und Arbeitsplätze hat der Auftragnehmer zu beschaffen; die Kosten sind durch die Vertragspreise abgegolten. Lagerflächen sind vom AN stets in aufgeräumten Zustand zu halten.
Näheres ist dem beigefügten Baustelleneinrichtungsplan zu entnehmen.
Flächen außerhalb des Bauzauns werden nicht zur Verfügung gestellt.

Übernachtungsunterkünfte dürfen auf dem Grundstück nicht errichtet werden. Der AG stellt keine Pausen-, Aufenthalts- und Lagerräume im Gebäude zur Verfügung.

Materialien, Geräte, Maschinen des AN für den täglichen Arbeitseinsatz sind so zu lagern, dass zu jedem Zeitpunkt ausreichend freie Verkehrs-, Flucht- und Rettungswege vorhanden sind.

Jeglicher Eingriff in bauseitige Sicherheitseinrichtungen (Schutzgerüste, Baugeländer etc.) ist ausdrücklich nur mit Genehmigung des SiGeKo oder der Objektüberwachung erlaubt. Notwendige Eingriffe sind deshalb frühzeitig anzumelden.

Im Gebäudeinneren stehen keine Lager- und/oder Aufenthaltsräume zur Verfügung. Übernachtungen auf dem Baugrundstück sind nicht zulässig.
Vom AG zur Verfügung gestellte Lagerplätze, Arbeitsplätze und Zufahrtswege sind nach Beendigung der Arbeiten in dem Zustand zurückzugeben, in dem sie sich bei Beginn der Arbeiten befanden, sofern nicht ausdrücklich etwas Abweichendes vereinbart wird.

Besondere umweltrechtliche Vorschriften
Zum Schutz der Umwelt, der Landschaft und der Gewässer hat der Auftragnehmer die durch die Arbeiten hervorgerufenen Beeinträchtigungen auf das unvermeidbare Maß einzuschränken. Behördliche Anordnungen oder Ansprüche Dritter wegen der Auswirkungen der Arbeiten hat der Auftragnehmer dem Auftraggeber unverzüglich schriftlich mitzuteilen. Siehe auch Punkt 2.0 DGNB -gilt  nur für Schulen.

Besondere Vorgaben für die Entsorgung, z.B. Beschränkungen für die Beseitigung von Abwasser und Abfall.
Das Einfüllen von Schutt und Müll in Arbeitsräume sowie das Eingraben auf der Baustelle ist untersagt.
Das Entsorgen von Abfällen, Bauschutt und Abbruchmassen umfasst die Verwertung entsprechend den Vorschriften bzw. die erforderlich Maßnahmen für das Einsammeln, Befördern, Behandeln und Lagern entsprechend den Vorschriften und behördlichen Auflagen.
Verwertbares Material ist der Rohstoffrückgewinnung zuzuführen, es geht in den Besitz des AN über, wenn nicht anders im Positionstext des Leistungsverzeichnis beschrieben.

Schutzgebiete oder Schutzzeiten im Bereich der Baustelle, z.B. wegen Forderungen des Gewässer-, Boden-, Natur-, Landschafts- oder Immissionsschutzes vorliegende Fachgutachten oder dergleichen
An Werktagen von Montag bis Samstag kann auf der Baustelle gearbeitet werden. Mit den angebotenen Einheitspreisen sind Arbeiten innerhalb der werktäglichen Arbeitszeiten 7:00 - 20:00 Uhr abgegolten. Darüberhinausgehende Arbeitszeiten sind mit der Objektüberwachung schriftlich zu vereinbaren. Die etwa zusätzlich erforderlichen Genehmigungen für Nacht-, Feiertags- und Sonntagsarbeit holt der Auftragnehmer ein.
Zum Schutz gegen Baulärm sind folgende Vorschriften zu beachten:
- Technische Anleitung zum Schutz gegen Lärm
- Bayerische Immissionsschutzgesetz (BayImSchG)
- Allgemeine Verwaltungsvorschriften gegen Baulärm - Geräuschimmissionen -
- Art 14 Bayerische Bauordnung (BayBo)
soweit nachfolgend nicht eingeschränkt.
In der Zeit von 12.00 Uhr bis 13.00 Uhr (mittägliche Ruhezeit) und von 20.00 Uhr bis 07.00 Uhr (nächtliche Ruhezeit) darf der Immissionsrichtwert von 30 dB(A) auf den nächstgelegenen Immissionsorten/Nachbargrundstücken nicht überschritten werden. In der übrigen Zeit ist der Richtwert unter 45 dB(A) zu halten. Einzelne kurzzeitige Geräuschspitzen dürfen die vollen Immissionsrichtwerte tagsüber um nicht mehr als 30 dB(A) und nachts um nicht mehr als 20 dB(A) überschreiten.
Belästigungen durch Lärm, Abgase usw. sind auf das absolut notwendige Maß zu beschränken.
Stauberzeugende Ausführungen sind auf das Mindestmaß zu reduzieren. Die Staubentwicklung ist durch Nässen zu reduzieren. Frischluft-Ansaugbereiche der Nachbargebäude sind zwingend von staub- und geruchsbelastenden Ausführungen (auch Dieselabgase) freizuhalten.

Art und Umfang des Schutzes von Bäumen, Pflanzenbeständen, Vegetationsflächen, Verkehrsflächen, Bauteilen, Bauwerken, Grenzsteinen und dergleichen im Bereich der Baustelle.
DIN 18920 ist einzuhalten. Angrenzende Grünflächen dürfen über den Baubereich hinaus nicht durch Befahren, Lagern, Überschütten usw. in Mitleidenschaft gezogen werden.
Bei Bäumen ist der gesamte Bereich der Krone, des Stammes und des Wurzelbereiches zu schützen. Eventuelle Wunden an Ästen, Stamm und Wurzel sind fachgerecht zu behandeln.
Für Schäden haftet der AN, bei schweren Schäden ist eine Ersatzpflanzung mit Stammumfang 25-30 cm vorzunehmen, inkl. der vorzeitigen Beseitigung des beschädigten Baumes. Bestehender Baumbestand ist zu schonen. Dies ist bei der Aufstellung von Baustellencontainern auf den Stellplätzen unter den Bäumen zu berücksichtigen.

Art und Umfang der Regelung und Sicherung des öffentlichen Verkehrs.
An der Baustellenzufahrt befindet sich für die Bauzeit eine temporäre Ampelanlage, die den Fahrzeugverkehr auf der Sauerlacherstraße, die Baustellenausfahrt und den Fußgängerverkehr regelt. Im Bereich der Baustellenausfahrt wird der Verkehr über einen Sensor erkannt.

Soweit sich die Arbeiten auf den öffentlichen Straßenverkehr auswirken, ist vom AN vor Beginn der Arbeiten bei der zuständigen Behörde eine verkehrsrechtliche Anordnung über Art und Umfang der Baustellensicherung gemäß BGV "Sicherung von Arbeitsstellen an Straßen" einzuholen. Der Auftragnehmer/Firmenbauleiter ist für die Regelung des Baustellenverkehrs verantwortlich. Für eventuell erforderliche Nutzung und/oder Änderung der Beschilderung der angrenzenden öffentlichen oder internen Straße besteht Anzeige- und Genehmigungspflicht.

Im Bereich der Baustelle vorhandene Anlagen, insbesondere Abwasser- und Versorgungsleitungen
Bei Arbeiten im Außenbereich ist der Auftragnehmer verpflichtet, sich bei allen zuständigen Stellen vor Beginn der Arbeiten eine Netzauskunft einzuholen, wie z. B. Strom, Wasser, Abwasser, Telefon, Fern-/Nahwärme usw.
Ausdrücklich wird auf den Baugrubenplan, in die Sparten im Bereich des Baugrundstücks eingetragen sind, hingewiesen.

entfällt für Ausbaugewerke
Bekannte oder vermutete Hindernisse im Bereich der Baustelle, z.B. Leitungen, Kabel, Drähte, Kanäle, Bauwerksreste und, soweit bekannt, deren Eigentümer.
entfällt, sofern im LV nichts anderes genannt wird

Bestätigung, dass die im jeweiligen Bundesland geltenden Anforderungen zu Erkundungs- und gegebenenfalls Räumungsmaßnahmen hinsichtlich Kampfmitteln erfüllt wurden.
Nach Abtragen des Oberbodens wurde das gesamte Grundstück auf Kampfmittel untersucht. Die Bestätigung über die Kampfmittelfreiheit kann beim AG angefordert werden.

Gemäß der Baustellenverordnung getroffene Maßnahmen.
Aufgrund seiner Verpflichtung nach § 2 Abs. 1 der Baustellenverordnung, bei der Planung der Ausführung eines Bauvorhabens die allgemeinen Grundsätze nach §4 Arbeitsschutzgesetz zu berücksichtigen, macht der Auftraggeber die Baustellenordnung zum Bestandteil des Bauvertrages. Sie enthält Regelungen zur Organisation, Koordination und Überwachung des sicheren Baubetriebes.
Sie umfasst Maßgaben zur Arbeitssicherheit, die ein unfallfreies Zusammenwirken aller am Bau Beteiligten betreffen. Sie ist auch Bestandteil des Sicherheits- und Gesundheitsschutzplanes.
Jeder Auftragnehmer hat sein Personal über den Inhalt der Baustellenordnung zu unterrichten, sowie für die Einhaltung der Maßgaben zu sorgen.
Alle Nachunternehmer (auch Lieferanten, etc.) unterliegen der Baustellenordnung und sind von ihren Auftraggebern mit dieser vertraut zu machen.
Auftragnehmer / Nachunternehmer mit Beschäftigten haben generell das Arbeitsschutzgesetz und alle sonst zum Schutz Beschäftigter geltenden Vorschriften einzuhalten. Auf der Baustelle gelten für Arbeitgeber insbesondere die Arbeitsschutzverpflichtungen, die sich aus §5 Baustellenverordnung ergeben. Ihre Verantwortlichkeiten zum Schutz der Beschäftigten - insbesondere aufgrund des Arbeitsschutzgesetzes - werden durch die Maßnahmen des Auftraggebers nicht berührt. Arbeitgeber, die selbst mitarbeiten, und Unternehmer ohne Beschäftige haben die bei der Arbeit anzuwendenden staatlichen Arbeitsschutzvorschriften und Unfallverhütungsvorschriften einzuhalten.

Besondere Anordnungen, Vorschriften und Maßnahmen der Eigentümer (oder der anderen Weisungsberechtigten) von Leitungen, Kabeln, Dränen, Kanälen, Straßen, Wegen, Gewässern, Gleisen, Zäunen und dergleichen im Bereich der Baustelle.
entfällt, sofern im LV nichts anderes genannt wird

Art und Umfang von Schadstoffbelastungen, z.B. des Bodens, der Gewässer, der Luft, der Stoffe und Bauteile; vorliegende Fachgutachten oder dergleichen.
Das Bodengutachten trifft auch Aussagen zu Schadstoffbelastungen des Bodens. Demnach sind keine Stoffe im Boden gefunden worden, die nicht dem natürlichen Gehalt der Kiesschichten entsprechen. Die Böden sind zum Wiedereinbau geeignet.

Art und Zeit der vom Auftraggeber veranlassten Vorarbeiten
entfällt, sofern im LV nichts anderes genannt wird

Arbeiten anderer Unternehmer auf der Baustelle.
Der Bieter hat sich mit den anderen Firmen, die am Gesamtbauvorhaben beschäftigt sind, so abzusprechen, dass ein reibungsloser Bauablauf gewährleistet ist.

1.4 Angaben zur Ausführung

Die Baumaßnahme ist in Bauabschnitte unterteilt. Einige Leistungen werden für ein oder mehrere Gebäude vergeben. Die genauen Arbeitsbereiche sind dem Leistungsverzeichnis zu entnehmen.

Besondere Erschwernisse während der Ausführung, z.B. Arbeiten in Räumen, in denen der Betrieb weiterläuft, Arbeiten im Bereich von Verkehrswegen oder bei außergewöhnlichen äußeren Einflüssen.
Mit der Abgabe des Angebotes bestätigt der Bieter, dass er Winterbauschutzmaßnahmen in den Einheitspreisen berücksichtigt hat.
Maßgebend für die Kalkulation ist der beiliegende Terminplan.

Für Arbeiten im Winter gilt folgendes:
- Die Arbeiten sind grundsätzlich bis zu den nachfolgend genannten Witterungsgrenzwerten vom AN durchzuführen.
- Erforderliche Schneeräumungen zur Fortsetzung von eigenen Arbeiten sind vom AN durchzuführen.
- Der Einsatz von Tausalzen im gesamten Arbeitsbereich des AN ist ausdrücklich untersagt.
- Alle eingesetzten Geräte, Arbeitsmaterialien und Arbeitsmethoden sind so zu planen und anzubieten, dass Arbeiten bis minus 5 °C durchgeführt werden können, sofern materialspezifische Vorgaben keine anderen Grenzwerte ausweisen.

Maßnahmen für Arbeiten bei ungünstiger Witterung:
Anordnung, Nachweis, Aufzeichnungen:
Die Leistungen sind nur auszuführen, wenn und soweit sie der Auftraggeber besonders abruft. Der Stand der Bauleistungen ist zu Beginn und Ende der Winterbauzeit gemeinsam festzustellen. Aufzeichnungen über den Betrieb der Winterbaustelle sind der Objektüberwachung täglich vorzulegen.
Witterungsgrenzwerte:
- Lufttemperatur um 7:00 Uhr: minus 5° C oder weniger
- Neuschnee um 7:00 Uhr: 20 cm oder mehr

Verlängerung der Ausführungsfrist:
Die festgelegte Ausführungsfrist wird entsprechend verlängert, wenn die vorgenannten Witterungsgrenzwerte überschritten werden und dies zur Unterbrechung der Arbeiten zwingt.

Schutz gegen Winterschäden:
Die ausgeführten Leistungen sind gegen Winterschäden zu schützen.

Messungen der Witterungsgrenzwerte:
Der Auftragnehmer hat die erforderlichen Messungen der Witterungsgrenzwerte im Beisein der Objektüberwachung vor dem Bauleitungscontainer des AG durchzuführen, soweit nicht amtliche Messergebnisse der nächstgelegenen Klimastation vorgelegt werden.

Vorhaltung von Schutzvorkehrungen:
Der Auftragnehmer hat die Schutzvorkehrungen anderen AN zur Mitbenutzung zu überlassen. Evtl. Mehraufwendungen werden gesondert vergütet.

Vorgaben, die sich aus dem SiGe-Plan gemäß Baustellenverordnung ergeben.
Genehmigungspflicht für Heißarbeiten und Gefahrstoffe:
Feuergefährliche Arbeiten (Heißarbeiten wie z. B. Schweißen, Trennschleifen u. ä.) sind nur mit Genehmigung des AG möglich. Eine entsprechende Genehmigung (Schweißerlaubnisschein) erhalten AN bei der Objektüberwachung des AG. Bei feuergefährlichen Arbeiten mit erhöhtem Brand- oder Brandschadensrisiko ist der Sicherheitskoordinator hinsichtlich der Genehmigungsauflagen mit einzubeziehen. Notwendige Genehmigungen sind frühzeitig, d. h. mit in der Regel mindestens einem Arbeitstag Vorlauf zu beantragen.

Sollen Gefahrstoffen in größeren Mengen (i.d.R. mehr als 1 Liter) zum Einsatz kommen, ist dies mit dem SiGeKo rechtzeitig abzustimmen. Unabhängig von ihrer Menge sind Gefahrstoffe nach Beendigung der Arbeiten in geeigneten Behältern oder Räumen unter Verschluss aufzubewahren.

Art und Umfang von Leistungen zur Unfallverhütung und zum Gesundheitsschutz für Mitarbeiter anderer Unternehmen, z.B. trittsichere Abdeckungen.
entfällt, sofern im LV nichts anderes genannt wird

Besondere Anforderungen für Arbeiten in kontaminierten Bereichen, gegebenenfalls besondere Anordnungen für Schutz- und Sicherheitsmaßnahmen.
entfällt, sofern im LV nichts anderes genannt wird

Besondere Anforderungen an die Baustelleneinrichtung und Entsorgungseinrichtungen, z.B. Behälter für die getrennte Erfassung.
Für die ordnungsgemäße, regelmäßige, unmittelbare Beseitigung des anfallenden Bauschutts und Verunreinigungen auf entsprechenden Deponien hat jeder Unternehmer selbst zu sorgen. Die Vorschriften zur Abfallentsorgung des örtlichen Entsorgers sind verbindlich. Die bauseitigen Container stehen dafür nicht zur Verfügung. Ist eine Zwischenlagerung unvermeidbar, so hat der AN den Anweisungen der Objektüberwachung zu folgen.
Wird dieser Pflicht nicht entsprochen, so ist der Auftraggeber berechtigt, diese Reinigungen und ordnungsgemäße Entsorgung selbst zu veranlassen. Die anfallenden Kosten werden auf die verursachenden Firmen umgelegt.
Zum Nachweis, dass der AN seine Vertragspflicht erfüllt hat, ist nach der Beendigung der Arbeiten jedoch mindestens wöchentlich vom Firmenbauleiter die Müllbeseitigung anzuzeigen. Hierfür erhält der AN das Formblatt "Müllschein" von der Objektüberwachung. Kann die Schuttberäumung und Sauberkeit festgestellt werden, erfolgt die Unterschrift durch die Objektüberwachung. Wenn nicht, sind bis zum folgenden Werktag 12:00 Uhr die festgestellten Unsauberkeiten vom AN zu beseitigen und der Müllschein erneut vorzulegen. Jeder Rechnung sind die freigezeichneten Müllscheine im Original nach Datum sortiert beizufügen.
Vorbeugemaßnahmen, wie Schutzabdeckungen, sind inkl. rückstandsfreier Entfernung und Entsorgung, vorzunehmen.

Besondere Anforderungen an das Auf- und Abbauen sowie Vorhalten von Gerüsten.
gemäß LV Positionen und ZTV der einzelnen Titel

Mitbenutzung fremder Gerüste, Hebezeuge, Aufzüge, Aufenthalts- und Lagerräume, Einrichtungen und dergleichen durch den Auftragnehmer.
Werden dem Auftragnehmer Hilfsmittel zur Verfügung gestellt, dann hat der Unternehmer diese in eigener Verantwortung zu übernehmen und zu betreuen. Umbauten an vorgehaltenen Gerüsten, die aus den Bauleistungen des Auftragnehmers resultieren, gehen zu Lasten des Verursachers.

Die Mitbenutzung sonstiger vorhandener Geräte und Einrichtungen anderer Unternehmer (z.B. Baukran) ist vom Auftragnehmer mit diesen direkt zu vereinbaren.
Die Möglichkeit der Mitbenutzung solcher Geräte und Einrichtungen wird durch den AG nicht gewährleistet.

Die finalen Personenaufzüge werden nicht zur Verfügung gestellt.

Wie lange, für welche Arbeiten und gegebenenfalls für welche Beanspruchung der Auftragnehmer Gerüste, Hebezeuge, Aufzüge, Aufenthalts- und Lagerräume, Einrichtungen und dergleichen für andere Unternehmer vorzuhalten hat.
gemäß LV Positionen und ZTV der einzelnen Titel

Verwendung oder Mitverwendung von wiederaufbereiteten (Recycling-) Stoffen.
entfällt, sofern im LV nichts anderes genannt wird

Anforderungen an wiederaufbereitete (Recycling-) Stoffe und an nichtgenormte Stoffe und Bauteile.
entfällt, sofern im LV nichts anderes genannt wird

Besondere Anforderungen an Art, Güte und Umweltverträglichkeit der Stoffe und Bauteile, auch z.B. an die schnelle biologische Abbaubarkeit von Hilfsstoffen.
Die Bauausführungen müssen den normativen Vorgaben des Gebäudeenergiegesetz und der DIN 4108 entsprechen. Zusätzlich müssen die Anforderungen an die DGNB-Zertifizierung eingehalten werden.
Die Forderungen dieser Verordnungen und Normungen werden erfüllt.
Die DIN 4108 -insbesondere hinsichtlich der Wärmebrücken - ist bei der Ausführung von allen AN zu beachten und einzuhalten.

Um langfristig einer möglichen Beeinträchtigung der Gesundheit von Gebäudenutzern durch Innenraumschadstoffe vorzubeugen sind möglichst emissionsfreie, mindestens aber emissionsarme Bau- und Hilfsstoffe einzusetzen. Bau- und Hilfsstoffe, die Komponenten enthalten, die entsprechend der CMR-Liste die Einstufung in die Klasse 1 oder 2 erhalten, dürfen aus Gründen der gesundheitlichen Vorsorge nicht eingesetzt werden. Des Weiteren sollen keine Baumaterialien oder Hilfsstoffe zur Anwendung kommen, die entsprechend der Gefahrstoffverordnung als gesundheitsschädlich (Xn) eingestuft und deklariert werden (Sicherheitsdatenblatt). Nach Möglichkeit sollten auch Einzelkomponenten von Baumaterialien und Hilfsstoffen mit Einstufungen Xn (gesundheitsschädlich) und/oder T (giftig) vermieden werden. Damit wird gewährleistet, dass gesundheitsschädliche gas- oder partikelförmige Emissionen aus Baustoffen während der gesamten Nutzungsdauer vermieden bzw. minimiert werden.
Entsprechend der Chemikalienverbotsverordnung müssen Materialien frei sein von:
- Asbest
- polychlorierten Biphenylen (PCB)
- Pentachlorphenol (PCP), Lindan
- Tetrabrombisphenol A als Flammschutzmittel entsprechend der RohS
Darüber hinaus sollen alle eingesetzten Materialien frei sein von z.B.:
- Polybromierte Diphenylether (Flammschutzmittel)
- chlororganische Biozide (auch keine Chlorparaffine)
- Schwermetalle
Zum Schutz Dritter und der Umwelt hat der Auftragnehmer die durch die Arbeiten hervorgerufenen Beeinträchtigungen durch Schadstoffemissionen oder Stäube auf ein unvermeidliches Maß einzuschränken.
Ziel ist eine hohe Qualität der Innenraumluft im fertig gestellten Gebäude durch Minimierung des Einsatzes von Baustoffen, aus denen flüchtige organische Kohlenwasserstoffe emittieren können (TVOC) oder aus denen gesundheitsbeeinträchtigende, schwerflüchtige Stoffe wie Weichmacher und Flammschutzmittel austreten und die Räume langfristig kontaminieren können.

Art und Umfang der vom Auftraggeber verlangten Eignungs- und Gütenachweise.
Bauprodukte und Bauarten
Der AN muss zu sämtlichen Bauprodukten (Art. 16 BayBO) und Bauarten (Art. 15 BayBO) Nachweise (z. B. ETA, Norm, Zulassung, Prüfzeugnis, technische Dokumentation nach BayTB) bei der Objekt-überwachung vorlegen.

Zeitpunkt und Umfang der Vorlage:
a) vor der Beauftragung (Bieternachweise), im Rahmen der Angebotsprüfung:
- nach den Anforderungen des Leistungsverzeichnisses
- nach Verlangen der Vergabestelle
b) vor der Ausführung an der Baustelle:
- für Bauprodukte: spätestens mit der Anlieferung an der Baustelle
- für Bauarten : vor der Ausführung an der Baustelle
c) nach Abschluß der Arbeiten, zur Dokumentation
- spätestens vor der Abnahme der Bauleistungen

Die im Leistungsverzeichnis spezifizierten bzw. vom Bieter/AN angebotenen Bauprodukte und Bauarten müssen den primären Schutzzielen des Bauordnungsrechts sowie den Grundanforderungen an Bauwerke in der jeweils zum Zeitpunkt der Abnahme geltenden Fassung entsprechen. Es gelten die Anforderungen nach
- der bayerischen Bauordnung (BayBO)
- den bayerischen, technischen Baubestimmungen (BayTB)
- der Bauproduktenverordnung (EU-BauPVO)

CE-Kennzeichnungen alleine sind unzureichend und entsprechen daher nicht den Anforderungen dieses Leistungsverzeichnisses.

Der AG behält sich vor, nicht entsprechende Baustoffe sowie Bauteile zurückzuweisen und im Falle von Zweifeln an deren Güte entsprechende Gütenachweise durch eine amtlich anerkannte Prüfstelle, oder einer vom AG anerkannten Prüfstelle zu verlangen.

Bau- und Hilfsstoffe
Der AN hat anhand von Produktinformationen, Sicherheitsdatenblättern oder Prüfzeugnissen nachzuweisen, dass die genannten Anforderungen bez. Innenraumschadstoffe (sh. Pkt. 0.2.12) erfüllt sind. Er hat vor der Materialbestellung eine detaillierte Darstellung der von ihm vorgesehenen Produkte vorzulegen (Deklarationsliste).

Unter welchen Bedingungen auf der Baustelle gewonnene Stoffe verwendet werden dürfen oder müssen oder einer anderen Verwertung zuzuführen sind.
entfällt, sofern im LV nichts anderes genannt wird

Art, Zusammensetzung und Menge der aus dem Bereich des Auftraggebers zu entsorgenden Boden, Stoffe und Bauteile; Art der Verwertung oder bei Abfall die Entsorgungsanlage; Anforderungen an die Nachweise über Transpose, Entsorgung und die vom Auftraggeber zu tragenden Entsorgungskosten.
gemäß LV Positionen und ZTV der einzelnen Titel

Art, Anzahl, Menge oder Masse der Stoffe und Bauteile, die vom Auftraggeber beigestellt werden, sowie Art, genaue Bezeichnung des Ortes und Zeit ihrer Übergabe.
entfällt, sofern im LV nichts anderes genannt wird

In welchem Umfang der Auftraggeber Abladen, Lagern und Transport von Stoffen und Bauteilen übernimmt oder dafür dem Auftragnehmer Geräte oder Arbeitskräfte zur Verfügung stellt.
entfällt, sofern im LV nichts anderes genannt wird

Leistungen für andere Unternehmer.
entfällt, sofern im LV nichts anderes genannt wird

Mitwirken beim Einstellen von Anlageteilen und bei der Inbetriebnahme von Anlagen im Zusammenwirken mit anderen Beteiligten, z.B. mit dem Auftragnehmer für die Gebäudeautomation.
gemäß LV Positionen und ZTV der einzelnen Titel

Benutzung von Teilen der Leistung vor der Abnahme
Der vorzeitige Betrieb einer Anlage oder von Anlageteilen bzw. Bauteilen vor der rechtsgeschäftlichen Abnahme ist, wenn zutreffend, im Leistungsverzeichnis beschrieben. Die Verantwortung für den vorgezogenen Betrieb bleibt beim Auftragnehmer. Es erfolgt keine Übernahme durch den AG.

Übertragung der Wartung während der Dauer der Verjährungsfrist für die Mängelanspruche für maschinelle und elektrotechnische sowie elektronische Anlagen oder Teile davon, bei denen die Wartung Einfluss auf die Sicherheit und die Funktionsfähigkeit hat (vergleiche §13 Absatz 4 Nummer 2 VOB/B), durch einen besonderen Wartungsvertrag.
gemäß LV Positionen und ZTV der einzelnen Titel

Abrechnung nach bestimmten Zeichnungen oder Tabellen.
gemäß LV Positionen und ZTV der einzelnen Titel

Einzelangaben bei Abweichung von den ATV
gemäß LV Positionen und ZTV der einzelnen Titel

Angaben zu Nebenleistungen und Besonderen Leistungen
gemäß LV Positionen und ZTV der einzelnen Titel

1.5 a Baudokumentation / Kommunikation zu Abnahme- und Mängelmanagement
Die Objektüberwachung nutzt eine Software zur Baudokumentation.
Für den AN wird durch die Objektüberwachung ein kostenfreier Zugang eingerichtet.
Die Kommunikation zu Abnahme- und Mängelmanagement (insbesondere Anzeige von Mängeln durch die Objektüberwachung und Freimeldung nach Beseitigung von Mängeln durch den AN) über die Plattform ist für den AN verpflichtend.

1.5 b Abrechnung
Rechnungen (§14 VOB/B):
Es sind die Vorgaben der elektronischen Datenverarbeitung gem. EFB 244 zu beachten. Die Abrechnung erfolgt elektronisch und zugleich in Schriftform. Die gemeinsame Leistungserfassung muss daher vor Rechnungsstellung auf Antrag des Auftragnehmers mit dem für die Bauüberwachung beauftragten Architektur- bzw. Ingenieurbüro erfolgen.

Alle Rechnungen sind auf die folgende Adresse aufzustellen und in Kopie einzureichen bei

ZV Staatliche weiterf. Schulen im Süden des LK München
Alpenstraße 11
82041 Oberhaching

Rechnungsprüfung erfolgt digital über PKM. Zur Einhaltung der Prüffristen gem. VOB/B empfiehlt sich die Aufmaßprüfung vorab durch die zust. OÜ zu erbringen und anschließend erst die Rechnung mit den geprüften rechnungsbegleitenden Unterlagen über PKM einzureichen.

Das Original und notwendigen Rechnungsunterlagen sowie Rechnungsbegleitdokumente ist bei dem mit der Bauüberwachung beauftragten Architektur- bzw. Ingenieurbüro in deren Geschäftsräumen einzureichen. Die Rechnung mit allen Rechnungsunterlagen und -begleitdokumenten wird digital als PDFs und GAEB-Datei im PKM eingestellt.

Für die Prüffähigkeit jeder Rechnung ist der Beleg durch nachvollziehbare Massenberechnung und sonstige zum Leistungsnachweis geeignete Unterlagen erforderlich. Die Abrechnung ist so aufzustellen, dass sie sowohl mit Datenverarbeitung als auch manuell geprüft werden kann. Auch bei Anwendung der Datenverarbeitung sind alle Berechnungen nachvollziehbar darzustellen und die vollständigen Ansätze und Zwischenwerte auszudrucken.
Rechnungen sind ihrem Zweck nach als Abschlags-, Teilschluss- oder Schlussrechnung zu bezeichnen und müssen mindestens folgende Angaben beinhalten:

- Bezeichnung des Bauvorhabens (Neubau Schulcampus Deisenhofen),
- VE-Nummer und Bezeichnung des Auftrages,
- Fortlaufende Rechnungsnummer und Rechnungsdatum, Leistungszeitpunkt /-raum,
- Steuer-/Umsatzsteueridentifikationsnummer, Nettobetrag, Steuersatz und Steuerbetrag, Bruttobetrag.

In jeder Rechnungsaufstellung sind die Teilleistungen in der Reihenfolge mit der Ordnungszahl (LV-Position) und der Bezeichnung -gegebenenfalls abgekürzt- wie im Leistungsverzeichnis aufzuführen und nach Titeln zu gliedern.
Die Abrechnung aller Leistungen erfolgt kumulativ unter Angabe der bisher abgerechneten Netto-, Umsatzsteuer- und Bruttobeträge.
Den Rechnungen sind Rechnungsunterlagen und Rechnungsbegleitdokumente, der jeweils zur Abrechnung gelangenden Leistungen, in der laufenden Reihenfolge der Positionen des Leistungsverzeichnisses und des Gesamtaufmaßbestandes beizufügen.
Aus Abrechnungszeichnungen oder anderen Aufmaßunterlagen müssen alle zur Prüfung erforderlichen Maße unmittelbar ersichtlich sein. Bei der Abrechnung sind Längen und Flächen mit zwei Nachkommastellen, Rauminhalte und Massen mit drei Nachkommastellen anzugeben.
Sind für eine LV-Position mehrere Leistungserfassungblätter / Aufmaßblätter erforderlich, sind die Seiten durchzunummerieren und unter der jeweiligen LV-Position in der Folge der Nummerierung einzuordnen.
Der Auftragnehmer hat den Auftraggeber und gleichzeitig das mit der Bauüberwachung beauftragten Architektur- bzw. Ingenieurbüro rechtzeitig zu informieren, wenn durch die weitere Ausführung Teile der Leistung der Prüfung und Feststellung entzogen werden. Die für die Abrechnung notwendigen Feststellungen sind dem Fortgang der Leistung entsprechend möglichst gemeinsam mit dem mit der Bauüberwachung beauftragten Architektur- bzw. Ingenieurbüro vorzunehmen.

Schlussrechnungen können ab dem Tag der Abnahme eingereicht werden. Vor der Abnahme sind ausschließlich Abschlagsrechnungen zu stellen. Den Teilschluss-, Schluss- und Einzelrechnungen sind in der laufenden Reihenfolge der Positionen des Leistungsverzeichnisses Kopien der Rechnungsunterlagen des Gesamtaufmaßbestandes beizufügen.

Stundenlohnrechnungen müssen entsprechend den Stundenlohnzetteln aufgegliedert werden sowie den genehmigten Regieaufträgen zugeordnet und abgerechnet werden.

1.6. Allgemeine Hinweise
Bei Abweichungen/Widersprüchen zwischen Angaben der Kalkulationsgrundlagen gilt folgende Reihenfolge:
1.  LV-Langtext vorrangig vor LV- Kurztext
2.  LV-Text vorrangig zum Vorabzug Ausführungsplanung

Bei Unklarheiten wenden Sie sich bitte direkt an den Bauherren, der Ihre Frage an den jeweiligen Planer weitersendet.
Sämtliche Positionen beinhalten liefern und einbauen.
Sondertransporte sind sofern erforderlich in die EP mit einzukalkulieren.

1.7 Verwendete Abkürzungen

AG:  Auftraggeber
AN:  Auftragnehmer
BSPH: Brettsperrholz
BStp Brettstapeldecke
HBV Holz-Beton-Verbund
OK:  Oberkante
UK:  Unterkante
GOK: Geländeoberkante
FFB:  Fertigfußboden
BFT:  Betonfertigteil
BP:  Bodenplatte
RD:  Rohdecke
D.ü:  Decke über (Geschossangabe)
TRH: Treppenhaus
UK: Unterkonstruktion
  (im Zusammenhang mit Aufbauten)

## 2.0 DGNB - entfällt für BA2

## 3.0 Technische Baubeschreibung HLS
3.0 Technische Baubeschreibung HLS

Systembeschreibung
Abwasserentsorgung allgemein
Die Entwässerung erfolgt im Trennsystem, d.h. Regenwasser und Schmutzwasser werden in getrennten Kanalnetzen abgeleitet. Das anfallende Abwasser wird einmal an den neu errichteten Abwasserkanal in der Sauerlacher Straße angeschlossen. Der Anschluss erfolgt an den bereits errichteten Übergabeschacht des Zweckverbandes zur Abwasserbeseitigung im Hachinger Tal.
Das anfallende Oberflächenwasser wird auf dem Grundstück entweder direkt versickert oder über Versickerungsanlagen (Füllkörperrigolen) versickert. Das anfallende Dachwasser wird über Füllkörperrigolen versickert.

Regenwasser
Bei den Dächern der Schulen und Mehrzweckhalle handelt es sich um versetzte Pultdächer. Das Dach der des Mensagebäudes wird als Satteldach ausgeführt. Alle Dächer erhalten ein Blechdeckung (voraussichtlich Edelstahl). Aufgrund der Versetzung des Daches der Schulen ergibt sich umlaufend um die geplanten Lichthöfe ein tiefer gelegener Dachteil der als begrüntes Dach ausgeführt werden soll.

Das anfallende Regenwasser der einzelnen Dachflächen aller Gebäude wird mittels vorgehängter Dachrinnen gefasst und außerhalb der Gebäude (außerhalb der thermischen Hülle) mittels Fallrohren nach unten an entsprechende Grundleitungsanschlüsse geführt. Anschließend werden die anfallenden Regenwassermengen mittels Grundleitungen zu entsprechenden Versickerungsanlagen (Rigolen und Schächte) auf dem Grundstück geführt.
Im Bereich der versetzten Dächer (Gründächer) angrenzend an die Lichthöfe in den Schulen müssen anfallende Regenwassermengen mittels vorgehängter Rinnen gefasst und in Fallrohren in die entsprechenden nicht unterbauten Innenhöfe geführt werden um diese anschließenden rohrgeführt als Grundleitung unter EG oder durch entsprechendes UG aus dem Gebäude geführt werden. Dies betrifft neben dem normal anfallenden Regenwasser auch das anfallende Notwasser, was separat an einen außenliegenden Quellschacht angebunden wird.

Bei dem Dach der Tiefgarage handelt es sich im ein begrüntes Retentionsdach (Leistungsumfang Landschaftsplanung). Neben dem Dach selbst entwässern Dachflächen des Mensadaches, dem Mehrzweckhallendach West sowie dem Realschuldach Ost in vorhandene Retentionsboxen. Mittels seitlich am TG-Dach positionierter gedrosselter Abläufe im Norden und Westen das Daches können entsprechende Regenwassermengen der Versickerung zugeführt werden.
Zusätzlich muss das Regenwasser der befestigten Außenflächen des gesamten Schulcampus sowie Teilwassermengen aus berechneten Überflutungsnachweis (Leistungsumfang Landschaftsplanung) zu entsprechend auf dem Grundstück verorteten Versickerungsanlagen geführt werden.

Der Durchlässigkeitsbeiwert gem. Baugrundgutachten lag zum Zeitpunkt der Erstellung der Vorplanung bei:  kf 1,00E-4 m/s

Der Bemessung wurden die Kostra-DWD-Daten 2020 zu den Regenspenden für Deisenhofen zugrunde gelegt:

Für Dachflächen:
r(5,5)  366,70 l/s*ha
r(5,100) 660,00 l/s*ha

Für Grundstücksflächen:
r(5,2)  293,30 l/s*ha
r(5,30)  530,00 l/s*ha

Grundwasserstand gemäß Untersuchungszeitpunkt vom 14 - 15.12.2021
Mittelgrundwasserstand:  572,50 m ü.NN
Mittelhochgrundwasserstand: 574,00 m ü.NN
Bemessungswasserstand: 575,00 m ü.NN

Das anfallende Regenwasser der Dachflächen (FOS, RS, SH, Mensa) sowie sämtliche Innenhöfe wird über außenliegende Regenfallrohre entwässert und über Rigolen dem Untergrund zur Versickerung zugeführt. Schnittstelle ist hierbei die Unterkante des Standrohres an der Fassade.
Bei den nicht unterbauten innenliegenden Lichthöfen werden neben den zu entwässernden Dachflächen auch die im Innenhof befindlichen Abläufe für Normal- und Notwasser angebunden und zu entsprechenden Versickerungsanlagen mittels Grundleitung unter EG oder durch das UG geführt. Die Notentwässerung der Lichthöfe wird als eigenständiges Rohrleitungsnetz auf einen unabhängigen Quellschacht geführt.
Beim Dach der Tiefgarage handelt es sich um ein Retentionsdach bei dem die Regenwässer des TG-Daches sowie angrenzender Dachflächen von Sporthalle, Realschule und Mensa gesammelt werden und über seitlich platzierte Drosselabläufe der Versickerung zugeführt werden.

Komponenten der Regenentwässerung
Freispiegelentwässerung im Innenbereich
Material:  Stahlrohr verzinkt, diffusionsdichtgedämmt als Verbundmantelrohr
Verbindung:  Muffenverbindung mit Axialschubsicherung

Freispiegelentwässerung im Außenbereich
Material:  Stahlrohr verzinkt
Verbindung:  Muffenverbindung

Druckentwässerung im Innenbereich
Material:  Stahlrohr verzinkt, diffusionsdichtgedämmt als Verbundmantelrohr
Verbindung:  Muffenverbindung mit Axialschubsicherung

Grundleitungen/ Kanalanschlussleitung im Außenbereich
Material:  PP-MD Rohr
Verbindung:  Muffenverbindung

Dachabläufe innenliegend
Material:  Zweiteilige Dachabläufe aus Edelstahl

Rohrdurchführungen in Außenwänden
Sämtliche Rohrdurchführungen durch Stahlbetonwände im Bereich der Außenwände werden gegen drückendes Wasser hergestellt.

Komponenten der Schmutzwasserleitungen
Material:  PP-MD Rohr
Verbindung:  Muffenverbindung

Schmutzwasserschacht DIN EN 1917 / DIN V 4034-1, Typ 2 (SU-M)
Material:  Betonschacht DN 1200 mit eingebauten Steigeisen Schachtunterteil: geschlossenes  gerades Gerinne mit Putzöffnung
Anschlussart:  Muffenverbindung für PP-MD
Schachtabdeckung: BEGU Klasse D 400 d = 610mm mit Belüftung

Regenwasserschacht:
Material:  Betonschacht DN 1200 mit eingebauten Steigeisen
Schachtunterteil:  geschlossener Boden
Anschlussart:  seitlicher Zulauf für PP-MD Rohr
Schachtabdeckung: BEGU Straßenablauf Klasse D 400 d = 605mm

Rigolen:
Die Überschläge Dimensionierung der Rigolen erfolgte nach ATV-DVWK-A 138. Füllkörperrigolen mit vorgeschaltetem Absetzschacht.
Füllkörperrigole mit integrierten Schachtsystem
Material:  PP
Abmessungen:  80x80x60 cm mit integriertem Inspektionstunnel
Schachtabdeckung: BEGU Klasse D 400 d = 610mm mit Belüftung

Vorreinigung
Verfahren:  Sedimentation
D24 Durchgangswert nach DWA M 153 = 0,62

Wasserversorgung allgemein
Es werden drei neue Hauswasseranschlüsse vorgesehen. Der erforderliche Bedarf wurde überschlägig ermittelt. Die Übergaberäume befinden sich im UG der FOS, RS und SH. Die Leitungsverlegung inkl. Absperrung in der Straße bis in den Hausanschlussraum erfolgt durch den Zweckverband Endlhauser Gruppe.

Wasserversorgung in Aussenanlagen
Trinkwasserversorgung
Für die Außenanlagen des Schulcampus sind Gartenwasserventile an der Fassade vorgesehen. Ebenso ist in den Innenhöfen der Schulgebäude ein Außenwasseranschluss planerisch vorgesehen. Die Wasseranschlüsse werden eingeschliffen und frostsicher ausgeführt. Die von den Gebäuden weiter entfernten Entnahmestellen für Schulgarten, Müllhaus werden als Brauchwasseranschlüsse behandelt und mittels Systemtrenner vom Trinkwassernetz getrennt, so dass auf das Einschleifen verzichtet werden kann.
Bewässerung Freisportflächen
Für die Freisportflächen ist (1x Großrasenspielfeld) eine manuelle Bewässerung geplant. Um das Spielfeld werden Unterflurhydranten für Bewässerungszwecke vorgesehen. Des Weiteren sind Entnahmestellen im Bereich des Allwetterplatzes sowie Sportgerätehauses angedacht. Die Entnahmestellen im Bereich der Freisportflächen werden durch eine südlich der Realschule gelegene Zisterne inkl. Pumpenanlage versorgt. Bei anhaltender Trockenheit wird entsprechende Zisterne über einen freien Auslauf mit Trinkwasser nachgespeist.

Komponenten Wasseranlagen
Leitungssystem im Erdreich
Material:  PEHD Rohr SDR 11
Verbindung:  Elektroschweissmuffen

Löschwasserversorgung
Die Löschwasserversorgung erfolgt durch den Zweckverband zur Wasserversorgung (Wasserwerk Oberhaching), auf dem Grundstück sind keine privaten Hydranten erforderlich und vorgesehen. Im Zuge der Trassenneuerstellung (Ringschluss) in der Schulstraße und Vogelherdeweg werden drei Hydranten auf den neuen Gehsteig vorgesehen. Ebenso wurde im Bereich des Hauptzuganges des Grundstückes von der Sauerlacher Straße kommend ein neuer Hydrant im Zuge der Neuerrichtung der öffentlichen Wasserleitung vorgesehen. Somit sind verteilt um das zu beplanende Grundstück zukünftig vier öffentliche Löschwasserhydranten vorhanden.

Fernwärme
Es wird ein Fernwärmeanschluss mit einer Übergabestationen in der FOS vorgesehen. Der Heizwärmebedarf für den Campus soll über die vorhandene Fernwärmetrasse in der Schulstraße sichergestellt werden. Die Leitungsverlegung inkl. Absperrung in der Straße bis in den Hausanschlussraum erfolgt durch die Gemeindewerke Oberhaching.
Vom Fernwärmeübergaberaum in der FOS wird dann auf die weiteren Heizungsunterzentralen mittels Nahwärmeerdleitung (RS und SH + Mensa) verteilt.
Die WWB der Sporthalle für Duschbereiche sowie Vereinsküche wird über Frischwasserstationen (ohne Zirkulation) sichergestellt. Die Warmwasserbereitung erfolgt mittels Pumpenwarmwasser (PWW) im Durchlaufprinzip.
Die WWB der Küche in der Mensa wird ebenfalls über eine Frischwasserstation (mit Zirkulation) sichergestellt.

Die Sekundärseite wird auf eine maximale Vorlauftemperatur von 70°C ausgelegt. Somit kann die WWB mittels Fischwasserstation (mit Zirkulation) sichergestellt werden. Ebenso können Verteilnetze aufgrund größerer Spreizung kleiner dimensioniert werden.

Die Anschlussleistung für die Hauptübergabestation Fernwärmezentrale FOS beträgt 700 kW (Wärmetauscher 2x 350kW).

Heizungsleitungen im Aussenbereich
Die im Erdreich verlegte PE-Xa Einzelrohrleitung (Vorlauf / Rücklauf) verbindet die Fachoberschule mit den Gebäuden Realschule, Mehrzweckhalle und Mensa, um diese mit Heizwasser zu versorgen.
Ebenso wird es zwei separate PE-Xa Einzelrohrleitung (Vorlauf / Rücklauf) zwischen den Gebäuden geben die eine ganzjährige Versorgung der ELT-Räume, IT-Räume sowie Küche mit zentral erzeugter Kälte versorgen.
Außerdem wird es zwei separate PE-Xa Einzelrohrleitung (Vorlauf / Rücklauf) zwischen dem Kälteerzeuger im UG der Fachoberschule und einem osten der Fachoberschule verorteten Rückkühler geben.
Aufgrund der Ausdehnung sind Dehnungsschenkel vorzusehen. Am Gebäudeeintritt kommen druckwasserdichte Rohrdurchführung zum Einsatz.

Komponenten der Nahwärmeversorgung
Nahwärmeleitung im Außenbereich
Material: vernetztes Polyethylen (PE-Xa) Einzelrohr mit Polyurethan-Hartschaum Dämmung mit nahtlos aufextrudierten Polyethylen (PE-LLD) Schutzmantel
Verbindung: Muffenverbindung

Raumlufttechnik
Lüftungsanlagen allgemein
Die Anlagen wurden nach DIN EN 16798-1, Eingangsparameter zur Auslegung und Bewertung der Energieeffizienz von Gebäuden, der gültigen Arbeitsstättenrichtlinie sowie den gültigen VDI-Richtlinien ausgelegt. Ebenso wird bei den RLT-Anlagen die ErP-Richtlinie 2018 eingehalten.
Beim Verlassen der Technikzentrale oder bei Durchdringung von Brandwänden erhalten die Lüftungskanäle Brandschutzeinbauten in Form von Brandschutzklappen und bei Kreuzung mehrerer Brandabschnitte Brandschutzverkleidungen.

Allgemein
Luftleitungen im Erdreich
Für die Außenluftansaugung und Fortluftausbringung der zentralen RLT-Geräte für FOS und RS (Aula, WCs, Nebenräume) werden nach Austritt aus dem Gebäude im Untergeschoss GFK-Erdleitungen verlegt. Die GFK-Rohre mit der Dimension DN1200 werden in Rohrgräben bis hin zum Standort der Edelstahl-Lüftungstürme geführt und schließen dort an einen unterirdischen GFK-Revisionsschacht an. Das
abschließende Betonfundament am Schachtkopf bildet die Schnittstelle zum Lüftungsturm. Die Erdleitungen werden im Gefälle mit 0,5% verlegt, sodass anfallendes Kondensat kontrolliert ablaufen kann.

Komponenten der Raumlufttechnik
Luftleitungen im Außenbereich
Material:  GFK-Rohr, glasfaserverstärkter Kunststoff
Verbindung:  Muffenverbindung

Untergund- und Wasserverhältnisse
Für die Kalkulation bzgl. Erd- und Rohrverlegearbeiten ist das beiligende Bodengutachten zu beachten.

## 4.0 Technische Baubeschreibung Elektro
4.0 Technische Baubeschreibung Elektro

Trafo, Mittelspannungs- und Niederspannungsanlage
Im Außenbereich im westlichen Bereich des Geländes ist der bauseitige Trafo angeordnet. Im gleichen (Neben-)Gebäude ist auch die Niederspannungshauptverteilung (NSHV) untergebracht. Die Übergabs erfolgt niederspannungsseitig. Jedes weitere Bauteil erhält eine Gebäudehauptverteilung (GHV)

Verlegesysteme
Innerhalb der Schulgebäude gibt es pro Gebäudeteil (A, B und C) je einen Steigbereich. In den weiteren Gebäuden gibt es zentrale Steigbereiche. In den Schulgebäuden erfolgt die Leitungsverlegung über Kabeltrassen in flurseitigen Installationskoffern sowie in Abhangdecken. Die Endverlegung erfolgt mit Leitungssammelhaltern oder Kabelklammern. In den weiteren Gebäuden erfolgt Leitungsverlegung über Kabeltrassen in Abhangdecken. Die Endverlegung erfolgt mit Leitungssammelhaltern oder Kabelklammern. In den Untergeschossen, speziell im Bereich Technik, erfolgt die Leistungsverlegung hauptsächlich über offene Kabeltrassen. Die Endverlegung erfolgt mit Kunststoff- oder Alu-Installationsrohr.

Die Leitungsführung im Erdgeschoss und darüber in Bereichen ohne Abhangdecken, z. B. beim Bauteilübergang, erfolgt in Leerrohren im darüberliegend im Aufbeton oder werden in die Holzdecke eingefräst.

In Bereichen mit Sichtbeton werden Betoneinlegearbeiten ausgeführt. Dazu zählen z. B. WC-Kernen, Treppenhäusern und einzelnen Wänden in repräsentativen Bereichen wie dem Eingangsbereich der Schulen oder dem Foyer in der Sporthalle.

In Trockenbauwänden erfolgt die Installation als Unter Putz-Installation.

Verteilungen
Pro Gebäude und Gebäudeteil gibt es jeweils im untersten eine Gebäudehauptverteilung (GHV). Das unterste Geschoss ist entweder das 1. Untergeschoss oder das Erdgeschoss. Dazu gibt es pro Gebäude, Gebäudeteil und Etage Etagenverteiler. Weiter gibt es in zusätzlichen Lastschwerpunkten wie Technikräumen oder auch Fachklassen Werken zusätzliche Etagenverteiler.

Beleuchtung
Im Standard-Klassenzimmer, Fachklassenzimmer, Büros und weiteren Arbeitsbereichen gibt es Anbau-Lichtkanäle als Einzelleuchten. Die Beleuchtung im Flur erfolgt mittels runder Anbau-Leuchten in verschiedenen Durchmessern. Im WC werden Einbau-Downlights und Lichtvouten installiert. Im Technikbereich, hauptsächlich im Untergeschoss, werden Anbau-Feuchtraumwannenleuchten installiert.

Blitzschutz und Erdungsanlage
Alle Einzelgebäude sind mit einer Ringerderanlage, umlaufend um das Gebäude, sowie Funktionspotentialausgleichsleiter in allen Ebenen, ausgestattet. Dazu gibt es Vermaschungen und Verbindungen zwischen den Gebäuden.
Die Ableitungen werden an den Stützen des Fluchtbalkons aus dem Erdreich bis auf das Dach geführt und auf dem Dach im Maschennetz weiterverlegt. Wenn in der Fassade Betonstützen vorhanden, werden die Ableitungen darin installiert.
Dachaufbauten, Lichtkuppeln und PV-Anlage werden entsprechend mit Fangstangen in den Blitzschutz mit einbezogen.

Photovoltaik-Anlage
Auf allen Dächern, in allen Himmelsrichtungen, mit Ausnahme Norden, wird eine dachparallele PV-Anlage installiert. Die Einbindung erfolgt dezentral je Gebäude bzw. Gebäudeteil in die Gebäudehauptverteilung (GHV).

Gefahrenmeldeanlage
Der Gebäudekomplex erhält eine flächendeckende Brandmeldeanlage (BMA). Im Bereich der Mehrzweckhalle gibt es eine Sprachalarmierungsanlage (SAA)

Fördertechnik
Pro Gebäude wird ein Personenaufzug für 2000 kg installiert.

Brandschotts
Sämtliche Wände und Decken mit Anforderungen an den Funktionserhalt werden bei Durchdringung durch das Gewerk Elektro entsprechend der Klassifizierung der Wand geschottet. Wände und Decken ohne Anforderung werden mit Schallschutzschotts nach Bauart von einem Brandschutzschott versehen.

Leerrohre für Außenbeleuchtung
Leerrohre und Kabelzugschächte für Anbindungen vom Gebäude, Außenbeleuchtung und für weitere Installationen im Außenbereich sind im Gewerk Landschaftsbau enthalten.

## 5.0 Technische Baubeschreibung Außenanlagen
5.0 Technische Baubeschreibung Außenanlagen

Im Umgriff der neuen Realschule und FOS entsteht ein großzügiger Schulcampus.

Der zwischen den beiden Schulen verlaufende autofreie Schul-Anger verbindet den S-Bahnhof inkl. Bahnunterführung und die Sauerlacher Straße mit der Grundschule und dem Kirchenzentrum an der Schulstraße.
Der befestigte, durch Grüninseln mit Staudenpflanzungen aufgelockerte Schul-Anger dient als Pausenfläche für die Schulen. Dort sind eine Open-Air-Bühne, Fahrradstellplätze und Sitzmöglichkeiten angeordnet.
Der rückwärtige Bereich beider Schulen umfasst je einen Schulgarten und ein Grünes Klassenzimmer in Form eines Theatrons.
Die zentralen Lichthöfe der Gebäude werden befestigt und teilweise begrünt.
Die zu den Lichthöfen geneigten Dachflächen werden extensiv begrünt.
Zwischen Mensa und Realschule entsteht ein Spiel- und Sportbereich für verschiedene Altersgruppen mit Wasserspiel, Outdoorfitnessgeräten, Kugelstoß-/ Beachvolleyballfläche.
Die Freiflächen von Mensa und Mehrzweckhalle verknüpfen den Schul-Anger mit dem Grünzug, der zu den Sportfreiflächen mit Allwetterplätzen, Rasenspielfeld und Laufbahn führt.
Die Tiefgarage ist mit einer Ortbetonrampe an die Sauerlacher Straße angebunden. Weitere PKW- und Motorrollerstellplätze befinden sich an der Schul- und Sauerlacher Straße.
Die Feuerwehrzufahrt erfolgt über die Schulstraße in den Schul-Anger. Die TG-Rampe, der nördliche Verbindungsweg sowie der Vogelherdweg werden feuerwehrbefahrbar ausgebildet.
Rasen- und Wiesenflächen rahmen die Gebäude ein. Sie sind mit großkronigen Bäumen überstellt, die Wiesenflächen z.T. mit Obstbäumen.

## 6.0 Anlagenverzeichnis
6.0 Anlagenverzeichnis

Hinweis: die beigefügten Dokumente und Plansätze sind zum Teil mehrseitig.

Die der Ausschreibung beiliegenden Pläne und Unterlagen sind nicht zur Bauausführung
freigegeben. Unterlagen zur Ausführung erhält der AN nach Auftragsvergabe.

Die jeweils aktuellsten Ausführungspläne werden nach Beauftragung lediglich auf einer digitalen
Austauschplattform zur Verfügung gestellt. Die beauftragte Firma bekommt einen eigenen
Zugang und hat sich die jeweils neuesten Planstände eigenverantwortlich herunterzuladen.
Eine seperate Planverteilung per Mail o.Ä. oder in gedruckter Form wird es nicht geben.

1. Planunterlagen Architekt
Die angehängten Planunterlagen Architekt sind aufgrund des großen Umfangs in dieser Anlagenliste nicht in Einzeldokumente aufgeschlüsselt. Die Dokumente sind in folgenden Ordnern sortiert:

- 01_ Lageplan, BE-Plan, Renderings
- 02_ Werkplanung: Ansichten, Grundrisse, Schnitte
- 03_ Übersichten
- 04_ Details Elementaufbauten
- 05_ Detauls Gebäudehülle

2. Brandschutz
- SCD_XXXMXX_BSZ_H&R_5_UE_000_00000_0_F_00_BS-Nachweis 4 Mensa Fortschreibung.pdf
- SCD_XXXXSX_BSZ_H&R_5_UE_000_00000_0_F_00_BS-Nachweis 3 MZW Fortschreibung.pdf
- SCD_XXXXSX_BSZ_H&R_5_UE_000_03000_0_F_00_BS-Nachweis 3 MZW Fortschreibung.pdf

3. Sonstige Unterlagen

- 231207_Baustellenordnung_SCD.pdf
- 251111_SCD_BZTP_SporthalleMensa
- Mensa_Wärmeschutz_anonymisiert.pdf
- Sporthalle_Wärmeschutz_anonymisiert.pdf

## 7.0 ZTV Abdichtung der Stb.-Flachdecken - Leistungsumfang
7.0 ZTV Abdichtung der Stb.-Flachdecken - Leistungsumfang

Abdichtung mit bituminösen Bahnen von erdberührten Stb.- Flachdecken in verschiedenen Bereichen.

als Kaltdach mit Flankendämmung:
- über Tiefgarage zwischen Realschule und Sporthalle / Mensa
- Abdichtungsfläche Dachfläche über Tiefgarage: 3450 m2
- Entwässerung der Decke über Tiefgarage:
  über Notentwässerungs-Abläufe an TG -Deckenrändern, welche vom AN zu liefern und zu montieren sind.

Stb.-Deckenränder:
Deckenflächen über TG: zum Teil an aufgehende Stb.- Wände angrenzend; zum Teil freier Deckenrand mit geringer Aufkantung.

als Warmdach mit Dämmung:
- Bereich Zwischenbau zwischen Sporthalle und Mensa im UG:
- Stb.-Decke mit Gefälle / Gegengefälle bis 4°
- Abdichtungsfläche Dachfläche über Sporthalle / Mensa: 430 m2

- über Umkleiden östlich der MZWH: Stb.-Decke mit Gefälle von 2,5%
- Abdichtungsfläche Dachflächen über Umkleiden: ca. 960 m2

Stb.-Deckenränder:
- westlich: angrenzend an aufgehende Wand MZWH
- östlich: mit Abkantung, oberhalb Wand zu Erdreich

Die Dachabdichtungsbahnen sind geklebt und geschweißt.

Die in den Positionen genannten Details sind nicht vollständig zugeordnet, sondern sind beispielhaft für die beschriebenen Leistungen.

## 7.1 ZTV - Systembeschreibung bituminöse Dachbahnen; FLKS - Abdichtungen
Erläuterung Abdichtung/ Dämmung
Abdichtungsschichten und Wärmedämmstoff untereinander und mit dem Untergrund kompakt verklebt; zur Herstellung einer hoch belastbaren wasserunterlaufsicheren Abdichtung.

Systembeschreibungen Abdichtung von erdberührten Bauteilen

Bautenschutzlage als Schnittstelle zu Gala - Bau auf allen Abdichtungen:
als separate Position in LV
Schutz-, Trenn- und Gleitlage auf Bitumenabdichtungen
- Material: PES - / PP Fasern
- Nenndicke ≥ 3,5 mm
- Flächengewicht ≥ 500 g/ m2
- Georobustheitsklasse GRK ≥3

DA - 04 Abdichtung für Decke über TG; Decke - Retentionsdach

obere Lage: für Retentionsdach
- 5 mm Hybrid - Polymerbitumenschweißbahn, durchwurzelungsfest
  nach FLL Richtlinien, herbizidfrei,
- Oberflächen: Oben Schiefer, Unten Folie
- Trägereinlage: Polyesterverbundträger 300 g/m2
- Anwendungstype DIN SPEC 20000-201: DO PYE/PYP-KTP 300 S5

untere Lage:
- 3 mm Elastomerbitumen-Dachabdichtungsbahn, in Heißbitumen verlegt
- Oberflächen Oben Folie, Unten Sand
- Trägereinlage: Polyestervlies 250 g/m²
- Anwendungstype DIN SPEC 20000-201: DU/E1 PYE PV 200 DD

Notabdichtung/Dampfsperre auf Stb.-Decke über TG:
- Notabdichtung/Dampfsperre auf neuwertige Stb.-Decke:
  Elastomerbitumen-Dampsperr-Dachdichtungsbahn sd>1500m;
  oberseitig Folie, unterseitig: Sand;
  Anwendungstyp DIN SPEC DU/E1 PYE PV 200 DD
- ober-und Unterseite mit Feinbestreuung,
- 1-lagige bituminöse Abdichtung mit bituminösem·Voranstrich auf Stahlbeton Decke

DA -13: Abdichtung für Decke über TG - Einfahrt;
wie DA-04; jedoch ohne Retentionsdachaufbau

DA - 05 Abdichtung für Stb.- Decke, Bereiche über Umkleide und Zwischenbau mit Gefälle:

wie DA-04, jedoch mit
Wärmedämmung aus Schaumglasplatten nach DIN EN 13167,
- 2-Lagig in Heißbitumen verlegt
- Bauphysikalische Anforderungen: siehe Beschreibung unter ZTV - Dämmung - Schaumglas

und
- Notabdichtung/Dampfsperre auf folgender bauseitig bereits vorhandener Notabdichtung:
  Elastomerbitumen-Dampfsperr-Dachdichtungsbahn sd>1500m;
  oberseitig Folie, unterseitig: Sand;
  Anwendungstyp DIN SPEC DU/E1 PYE PV 200 DD

Beschreibung Flüssigkunststoff:
gem. DIN 18533, hinterlaufsicher am oberen Abschluß, mit mech. Untergrundvorbereitung,
2-lagig mit Einarbeitung einer Einlage (frisch in frisch), FLK mit integrierter Schutzschicht
Farbe: ähnlich lichtgrau, RAL 7035
sichtbare Kanten/Flächen sauber abkleben

Vollflächig vliesarmiertes Abdichtungssystem auf Basis von 1-komponentigem Polyurethan
Diffusionsoffenes System: (Sd-Wert < 2,0 m)
UV-stabil, hydrolyse- und alkalibeständig.

## 8.0 ZTV Dämmung - Schaumglas
8.0 ZTV Dämmung - Schaumglas

Wärmedämmung aus Schaumglasplatten nach DIN EN 13167,

Bauphysikalische Anforderungen:
- Anwendungstyp: DAA /ds
- Wärmeleitfähigkeit λD ≤ 0,041 [W/(mK)]
- Druckfestigkeit CS (EN 826, Anhang A) ≥ 600 [kPa]
- Wasserdampfdiffusionswiderstand: dampfdicht

Folgende Dämmstärken kommen zur Anwendung

1. Flankendämmung zu TG: Dämmstärke 100 / 125 mm als Gefälleplatten
- 1-lagige Verlegung

2. Umkleidebereich östlich von Sporthalle: Dämmstärke 160 mm und 250 mm
Dämmstärken unterschiedlich aufgrund der Lage von bauseitigen Dämmschalen für Grundleitungen auf der Stb.-Decke
- 2-lagige Verlegung; Materialstärken Lage 1 und Lage 2: nach Wahl des AN
- Untergrund Stb.-Decke mit Gefälle von 2,5%

3. Eingangsbereich Sporthalle: Dämmstärke 140 mm
- 2-lagige Verlegung; Materialstärken Lage 1 und Lage 2: nach Wahl des AN
- Untergrund Stb.-Decke mit Gefälle von 2,5%

4. Dämmstärke 250 mm über Zwischenbereich Mensa / Sporthalle:
- 2-lagige Verlegung; Materialstärken Lage 1 und Lage 2 nach Wahl des AN
- Untergrund Stb.-Decke mit Gefälle / Gegengefälle bis 4°
- Ausbildung von Graten und Kehlen durch Schrägschnitte an den Plattenkanten

Aufteilung der Flächen und Angaben zu Dämmstärken und Gefälleausbildung der Stb.-Decken siehe Übersichtsplan ÜE_ABD_00010.

Anmerkung zweilagige Verlegung Dämmplatten :
- Die Dämmplatten der ersten und der zweiten Lage sind versetzt anzuornden.

Anmerkung Fugen in Dämmung:
Eine vollfugige Verklebung mit Heißbitumen ist zu gewährleisten. Alle Fugen zwischen einzelnen Schaumglas- Dämmplatten sind vor Verlegung der ersten Abdichtungslage mit Heißbitumen nachzugießen.
Dies ist in den Einheitspreis der nachfolgenden Positionen einzukalkulieren und wird nicht gesondert vergütet.

## 9.0 ZTV Oberlichter / Verglasung
9.0 ZTV Oberlichter / Verglasung

Leistungsumfang:

Oberlichter mit begehbarem Glas, mit mittiger Glasteilung
als verbaufertiges Komplettsystem, mit Rahmen und integrierter Verglasung.
- Schalldämmwert Rw ≥ 50 dB
- Tragfähigkeit 5 kN/m2

Standard Wärmeverglasung 2-fach
- Wärmedurchgangskoeffizient Ug 1,1 W/m2K)
- Gesamtenergiedurchlassgrad g-Wert 47 %
- Lichttransmissionsgrad tL 73 %

oder

Standard Wärmeverglasung 3-fach
- Wärmedurchgangskoeffizient Ug 0,6 W/m2K)
- Gesamtenergiedurchlassgrad g-Wert 41 %
- Lichttransmissionsgrad tL 66 %

## 26 01-3310.03 Abdichtung+Dämmung erdüberdeckte Bereiche

### Titel 01 Vorbereitende Planung, Dokumentation

**01.01 W+M Planung / Zeichnungsvorlage**
*** Pauschalposition
Vor der Ausführung ist von allen relevanten Punkten frühzeitig das Aufmaß zu nehmen.

Notwendige Planungen und zu erstellende Zeichnungen für sämtliche Bauleistungen des AN regelt die VOB/C DIN 18360 Ziffer 3.1.7. Dies ist als Nebenleistung zu erbringen. Darüber hinaus gehende Leistungen sind in dieser Position zu kalkulieren. Siehe dazu auch die Vorgaben in den allgemeinen Vorbemerkungen.

Der AN hat für alle Positionen der Leistungsbeschreibung detaillierte Konstruktionszeichnungen anzufertigen.

Die Planung ist zur Prüfung durch die AG-Seite als PDF- Dokumente abzugeben. Die Pläne sind in leicht prüfbarer Form, eindeutig, vollumfänglich, verständlich, und ohne Vorarbeiten nachvollziehbar zu erstellen. Aus den Darstellungen müssen Materialität, Konstruktion, Maße, Einbau, Befestigung und Bauanschlüsse sowie die Einbaufolge erkennbar sein.

Die Pläne sind in Klartext ohne betriebsinterne Abkürzungen und Legenden zu beschriften.

Fertigungstechnische Einträge in den Zeichnungen dürfen die Übersichtlichkeit des eigentlichen Planinhalts nicht beeinträchtigen. Sofern fertigungstechnische Einträge zeitgleich mit dieser Planung erstellt werden, so sind diese auf einem separaten Layer auszublenden.
Im Rahmen des Startgesprächs nach der Auftragserteilung sind Art, Form, Inhalt, Struktur, Darstellung etc. der zur Prüfung vorzulegenden Pläne mit den Beteiligten abzustimmen.

Für die Übergabe der Pläne an den AG/Architekten zur Prüfung ist in Abstimmung mit diesem ausreichend Vorlauf einzuplanen.
Es ist mit einem Minimum von 2 Wochen für die Prüfung durch die AG-Seite zu rechnen.
Der Umfang der Planpakete ist im Vorfeld festzulegen. Die Einhaltung des dem LV beiliegenden Ausführungstermine wird vorausgesetzt.

Korrekturen und Änderungen durch die AG-Seite sind eigenverantwortlich in den Zeichnungen zu übernehmen und erneut zur Verfügung zu stellen.

Werden aufgrund einer schuldhaften Nichtübernahme von Prüfkommentaren mehr als zwei Prüfläufe erforderlich, so werden die zusätzlichen Prüfkosten dem AN in Rechnung gestellt.

Die Überprüfung der Zeichnungen durch die AG-Seite entbindet den AN nicht von seiner vollen und ausschließlichen Verantwortung und Haftung für die Richtigkeit und vertragsgerechte Ausführung seiner Leistung in allen Einzelheiten. Im Streitfall bzw. bei Mängeleintritt können unter Berufung auf Planvorgaben bzw. Regeldetails keine Rechte für den AN gegen die AG-Seite abgeleitet werden.

Änderungen, die durch verspätete Zeichnungsvorlage seitens des AN bedingt sind, rechtfertigen keine Terminverschiebung.
Es ist Pflicht des AN die W+M-Planung so rechtzeitig zur Prüfung vorzulegen, dass daraus keine Terminverzögerungen im Bauablauf eintreten.

Alle aus diesem Prüfvorgang erforderlichen Korrekturen sind vom Auftragnehmer kurzfristig und kostenlos in die Originalpläne zu übernehmen.

In diese Position sind diejenigen Leistungen einzukalkulieren, die über die Anforderung´der VOB/C DIN 18360, Ziffer 3.1.7 hinausgehen.
Menge: 1,000 psch

**01.02 Bestandsdokumentation**
*** Pauschalposition
Bestandsdokumentation
Zusammenstellen einer Dokumentation für alle vom AN in diesem LV erbrachten Leistungen und unter Berücksichtigung der Normenvorgaben der VOB bestehend aus:

1) Inhaltsverzeichnis
- mit Darstellung und Kennzeichnung aller Dokumente
- mit Ortsbezug (Bauteil, Ebene, Einbauort)
2) Ausführungsbeschreibung
- Kurzdarstellung der beauftragten Leistung
3) Technische Unterlagen, wie z.B.:
- Technische Datenblätter
- Prüfatteste, bauaufsichtliche Zulassungen, Gütezeichen, Zertifikate, Zeugnisse
- Bescheinigungen und Protokolle, Fachunternehmer- erklärung, EG-Konformitätserklärung
- Gewährleistungsbescheinigungen, Garantieerklärungen
- Entsorgungsnachweise
4) Nachweise zu TÜV, VDS, SV-/SK-Prüfungen und
behördlichen Genehmigungen
5) Nachweise zu Inbetriebnahme, Abnahme, Übernahme, wie
z.B.:
- Abnahmeprotokolle
- Einweisungsprotokolle, z.B. bei techn. Anlagen
6) Aufstellung aller beteiligten Hersteller, Lieferanten und
  Nachunternehmer
7) Betriebserforderliche Unterlagen, wie z.B.
- Betriebsanleitungen, Handbücher
- Wartungsanleitungen
- Instandhaltungsanweisungen
- Reinigungs- und Pflegeanweisungen
8) Bestandspläne wie z.B.:
- Planliste
- Montage- und Werkzeichnungen
- Türlisten
- Grundrisse
- Detailpläne

Die Unterlagen sind in
- 1-facher Ausfertigung in Papier
- 3-fach digital auf Datenträger
spätestens 12 Werktage vor dem Abnahmetermin geordnet nach den o.g. Punkten und abgeheftet in beschrifteten Akten-Ordnern über die BÜ dem AG auszuhändigen.
Menge: 1,000 psch

### Titel 02 Untergrundvorbereitungen

**02.01 Reinigen des Untergrundes - über TG - in Teilflächen**
Reinigen des Untergrundes - über TG - in Teilflächen
von grober Verschmutzung des allgemeinen Baubetriebes, z.B. Mörtel- und Betonreste.
Anhaftende Teile sind abzustoßen.
Anfallender gewerkeüblicher Bauschutt wird Eigentum des AN, ist abzufahren und zu entsorgen.
Diese Position kommt nur nach vorheriger örtlicher Festlegung und ausdrücklicher Anweisung durch die BÜ zur Ausführung.
Menge: 1000,000 m2

**02.02 Stehendes Wasser entfernen**
Stehendes Wasser entfernen
auf waagrechten Flachdachflächen, u.dgl. nach Niederschlägen, voll- oder teilflächig
auf Stb.-Rohdeckenflächen oder nach Verlegung der bituminösen Notabdichtungen.
Stehendes Wasser in Höhe bis 3 cm mit geeigneten handgeführten Wasserschiebern über Notabläufe entfernen oder mit Wassersaugern aufnehmen.
Diese Position kommt nur nach vorheriger örtlicher Festlegung und ausdrücklicher Anweisung durch die BÜ zur Ausführung.
Menge: 4850,000 m2

**02.03 Trocknen der Stb.-Oberflächen**
Trocknen der Stb.-Oberflächen
auch von Teilflächen, nach Niederschlägen vor dem Verlegen der Abdichtungskonstruktion; stehendes Wasser bis 1 cm mit Wassersauger aufnehmen, feuchte Oberflächen mit Gasbrenner abtrocknen.
Diese Position kommt nur nach vorheriger örtlicher Festlegung und ausdrücklicher Anweisung durch die BÜ zur Ausführung.
Menge: 4850,000 m2

**02.04 Betonfläche fräsen- Teilbereiche**
Betonfläche fräsen- Teilbereiche
Unebenheiten außerhalb den Rohbautoleranzen gem. DIN 18202 durch Fräsen der Stb-Rohdecke mit geeignetem Gerät, als Vorbereitung zum Aufbringen der Dampfsperre/ Notabdichtung.
Abtraghöhe bis ca. 25 mm
Diese Position kommt nur nach vorheriger örtlicher Festlegung und ausdrücklicher Anweisung durch die BÜ zur Ausführung.
Menge: 50,000 m2

### Titel 03 Oberlicht mit begehbarem Glas

**Ausführungsbeschreibung 1 Oberlicht mit begehbarem Glas**
*Oberlicht mit begehbarem Glas*
Oberlicht mit begehbarem Glas 1,77 x 2,57 m
über Umkleiden, auf bauseitiger Stb.-Aufkantung;
als verbaufertiges Komplettsystem,
mit Rahmen und integrierter Verglasung.

lichtes Maß Rohbauöffnung 170 x 250 cm
Glasmaß 177 x 257 cm

Innenrahmen gedämmt, Oberfläche Edelstahl gebürstet
- mit gedämmter Profilerhöhung b = 115 mm
- Wärmeleitfähigkeit (W/m*K) 0,043

Glas begehbar; mit mittiger Glasteilung;
Verbundssicherheitsglas werkseitig in Zarge eingeglast

- oberes Glas als Statisches VSG
- unteres Glas als Isolierendes VSG
- Edelstahlzarge
- gedämmter Kern
- Dichtungsfuge schwarz
- Innenrahmen Edelstahl gebürstet, thermisch getrennt von Edelstahlzarge
- auf oberem Glas aufgebrachter Keramikstreifen schwarz
- Dämmrahmen

**03.01 Glas begehbar; 2-fach; mit mittiger Glasteilung;**
Glas begehbar; mit mittiger Glasteilung;
Verbundssicherheitsglas werkseitig in Zarge eingeglast

- Wärmeverglasung 2-fach
- Wärmedurchgangskoeffizient Ug 1,1 W/m2K)
- Gesamtenergiedurchlassgrad g-Wert 47 %
- Lichttransmissionsgrad tL 73 %
- Schalldämmwert Rw ≥ 50 dB
- Tragfähigkeit 5 kN/m2
Menge: 1,000 St

**03.02 Glas begehbar; 3-fach; mit mittiger Glasteilung;**
Glas begehbar; 3-fach; mit mittiger Glasteilung;

- Wärmeverglasung 3-fach
- Wärmedurchgangskoeffizient Ug 0,6 W/m2K)
- Gesamtenergiedurchlassgrad g-Wert 41 %
- Lichttransmissionsgrad tL 66 %

- Schalldämmwert Rw ≥ 50 dB
- Tragfähigkeit 5 kN/m2
Menge: 1,000 St

**03.03 Prov. Öffnungsabdeckungen entfernen, Oberlichter**
Oberlichter über Umkleiden:
bestehende bauseitige provisorische Abdeckung aus Holz-Unterkonstruktion mit Holzplatten, Brettern, Bohlen und Notabdichtung:
Rückbau nach Freigabe der BÜ
Evtl. anfallender gewerkeüblicher Bauschutt ist am festgelegten, zentralen Sammelplatz, getrennt nach Material und Reinheit, zu übergeben.

Einzel-Öffnungsflächengröße 1,7 x 2,50 m
Menge: 2,000 St

### Titel 04 Abdichtung und Dämmung Flächen

*Hinweis: Abdichtungen / Hochzüge*

**04.01 Zulage Eingiessverfahren für 1. Abdichtungslage**
Zulage für das Aufbringen im Eingießverfahren,
mit Flüssigbitumen, zur hinterlaufsicheren Ausführung der ersten Abdichtungslage auf Beton.
Im Bereich Decke über Tiefgarage TG Einfahrt
Menge: 3500,000 m²

**04.02 DA-04 Abdichtung 3-lagig, Stb.-Decke über TG**
*** Bezugsbeschreibung
DA-04 Abdichtung 3-lagig, Stb.-Decke über TG
gemaß Systembeschreibung in ZTV

folgende Arbeitsschritte sind in den EP einzukalkulieren:
- Voranstrich
- 1. Abdichtungslage aufbringen
- 2. Abdichtungslage aufbringen
- 3. Abdichtungslage aufbringen
Menge: 3450,000 m²

**04.03 DA-13 Abdichtung 3-lagig, Stb.-Decke über TG-Einfahrt**
*** wie Position 04.02
DA-13 Abdichtung 3-lagig, Stb.-Decke über TG-Einfahrt
Untergrund: Stb.-Decke mit Gefälle - Aufbeton, Gefälle 3°
Menge: 50,000 m²

**04.04 DA-05 Abdichtung 3-lagig, Stb.-Decke, ü. Umkleide**
*** Bezugsbeschreibung
DA-05 Abdichtung 3-lagig, Stb.-Decke, über Umkleidebereich
gemaß Systembeschreibung in ZTV
Untergrund:
bauseitig vorhandene flächige Notabdichtung
auf Stb.-Decke im Gefälle ca. 2,0%;
folgende Arbeitsschritte sind in den EP einzukalkulieren:
- 1. Abdichtungslage aufbringen
- 2. Abdichtungslage aufbringen
- 3. Abdichtungslage aufbringen

Schaumglas Dämmung auf 1. Abdichtungslage  siehe separate Position
Menge: 965,000 m²

**04.05 DA-05 Abdichtung 3-lagig, Stb.-Decke, Zwischenbau**
*** wie Position 04.04
DA-05 Abdichtung 3-lagig, Stb.-Decke, Zwischenbau
zwischen Mensa und MZW-Halle;
Untergrund:
bauseitig vorhandene flächige Notabdichtung
auf Stb.-Decke im Gefälle,
- ca. 4,0% + 1,0% Quergefälle bzw. 2,5% + 1,0% Quergefälle zwischen Mensa und MZW-Halle
Menge: 430,000 m²

**04.06 Abdichtung 1-lagig, bauseitige Dämmschalen GL**
Abdichtung 1-lagig, bauseitige Dämmschalen GL
zwischen Mensa und Sporthalle; und über Umkleidebereich
Eindichten der bauseitigen Dämmschalen aus nicht brennbarem Material;
Geometrie der Dämmschalen:
- 1 -fach, rechteckig, Breite: 27 cm, Höhe: 25 cm.
  Abwicklung Abdichtung: 120 cm
- 2-fach, rechteckig, Breite: 540 cm, Höhe: 25 cm.
  Abwicklung Abdichtung: 160 cm
  Länge 18 m; zwischen Mensa +Sporthalle

gemäß Details DT_GH_23240; DT_GH_23101
Menge: 150,000 m

**04.07 Abdichtung 2-lagig, zus. Aufwand im Bereich Dämmschalen GL**
Abdichtung 2-lagig, zus. Aufwand im Bereich Dämmschalen GL
über Umkleiden,
2-lagige Abdichtung im Bereich der bauseitigen Dämmschalen; im Bereich Dämmkeile anarbeiten.
Dämmkeile siehe separater Position unter "Schaumglas -Dämmung"
Menge: 80,000 m

**04.08 Durchdringung 2-lag. Abdicht: RR DN 125 / 150**
Durchdringung 2-lag. Abdicht: RR DN 125 / 150
bauseitiges Übergangsstück der Grundleitung auf Standrohr mit DN 125 oder 150;
anarbeiten an 2-lagige Abdichtung; mit Dichtmanschetten
Menge: 20,000 St

**04.09 Hochzug 1-lagig, SH West + Ost, 66 bis 87 cm**
Hochzug 1-lagig, SH West + Ost,  60 bis 87 cm
gemaß Systembeschreibung in ZTV
Westseite  h 87 cm,
Ostseite  h 66 cm,
einschließlich Bitumenkeil
Untergründe:
bauseits vorhandene bituminöse Notabdichtung und neuwertige Stb.-Flächen
gemäß Details:
- DT_GH_25105 Westseite
- DT_GH_23211 Ostseite
Menge: 120,000 m

**04.10 Hochzug 1-lagig, Mensa West + Süd; 75 bis 140 cm**
Hochzug 1-lagig, Mensa West + Süd; 75 bis 140 cm
Westseite
- im Bereich Fenster  h 75 cm,
- im Bereich Wand  h 130 cm,
Südseite
- im Bereich Fenster  h 55 bis 85 cm,
- im Bereich Wand  h 110 bis 140 cm,
-
Untergründe:
bauseits vorhandene bituminöse Notabdichtung,
zum Teil neuwertige Stb.-Flächen

DT_GH_???  Westseite
DT_GH_23101 Südseite

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Menge: 50,000 m

**04.11 Hochzug 2-lagig, SH West; 75 cm - mit Klemmleiste**
Hochzug 2-lagig, SH West; 75 cm
oberhalb der Flankendämmung
einschließlich:
Bitumenkeil und Klemmleisten, Befestigung in Stb.-Rohbau Wände mit geeigneten Befestigungsmitteln
Menge: 60,000 m

**04.12 Hochzug 2-lagig, SH Ost und Tiefhof; 50 cm - mit Klemmleiste**
Hochzug 2-lagig, SH Ost und Tiefhof; 50 cm
oberhalb der Flankendämmung
einschließlich:
Bitumenkeil und Klemmleisten, Befestigung in Stb.-Rohbau Wände mit geeigneten Befestigungsmitteln
Menge: 70,000 m

**04.13 Hochzüge 1-lagig, Aufkantung OL, 60 cm**
Hochzüge 1-lagig, Aufkantung OL, 60 cm
für Oberlichter über Umkleide, b x h 1,77 x 2,57 m
- über Umkleiden, auf bauseitiger Stb.-Aufkantung;
- Aufkantung Stb. h = 40 cm
- auf Wand b = 20 cm
- einschließlich Bitumenkeil

Untergrund: neuwertige Stb.-Flächen/ bauseitige Notabdichtung
Menge: 20,400 m

**04.14 Hochzüge 2-lagig, Aufkantung OL, 90 cm - mit Klemmleiste**
Hochzüge 2-lagig, Aufkantung OL, 90 cm
- für Oberlichter über Umkleide
- Abwicklung 90 cm
- Untergrund: Schaumglas
einschließlich:
Bitumenkeil und Klemmleisten, Befestigung an Rahmenmaterial der Oberlichter mit geeigneten Befestigungsmitteln

gemäß DT_GH_23112
Menge: 20,000 m

**04.15 Hochzüge 3-lagig, h 110 bis 140 cm**
Hochzüge 3-lagig, h 110 bis 140 cm
- an Lichtschächten, h 113 bis 138 cm
- an Treppenaufgängen, h 110 cm
- an Nordseite SH, h 113 bis 138 cm
- an Ostseite Realschule h 110 cm
Untergrund: neuwertige Stb.-Flächen,
zum Teil auf bauseitige Notabdichtung

einschließlich Bitumenkeil 3 x 3 cm
Menge: 240,000 m2

**04.16 Klemmleisten auf 3-lagigen Hochzügen**
Klemmleisten auf 3-lagigen Hochzügen
an Bauteilen ohne Sockeldämmung
Befestigung in Stb.-Rohbau Wände mit geeigneten Befestigungsmitteln
Menge: 160,000 m

**04.17 Abdichtung TG -Deckenrand 3-lagig, Abwicklung = 60 cm**
Abdichtung TG -Deckenrand 3-lagig, Abwicklung ≤ 60 cm
Ausführung der 3 Abdichtungslagen im Bereich Deckenrand TG

Geometrie:
- Aufkantung h 12 cm
- Wandkrone Breite 30 cm
- Abkantung Wand h 15 cm
- an Aufkantung mittig in TG-Decke
Untergrund: neuwertige Stb.-Flächen,
zum Teil auf bauseitige Notabdichtung
einschließlich Bitumenkeil 3 x 3 cm

gemäß Detail DT_GH_25201
Menge: 140,000 m

**04.18 FLKS Abdichtung auf Stb. und bitumin. Abd.**
FLKS Abdichtung auf Stb. und bitumin. Abd.
gemäß Beschreibung in ZTV
auf Stb.-Aufkantungen bzw. über Klemmleisten bis auf bituminöse Abdichtungslage führen.

Ausführung von Flüssigkunststoff bei sichtbaren Betonflächen bzw. Weiterführung der oberen Abdichtungsanschlüsse über Geländeoberkante.
Breite der FLKS Abdichtung bis 50 cm

einschließlich mech. Untergrundvorbereitung,
2-lagig mit Einarbeitung einer Vliesarmierung frisch in frisch
Farbe: ähnlich lichtgrau, RAL 7035
sichtbare Kanten/Flächen sauber abkleben.
Menge: 340,000 m

**04.19 Hochzüge 3-lagig Decken-Aufkantung, Bereich Eingang SH**
Hochzüge 3-lagig Decken-Aufkantung, Bereich Eingang SH
1- lagig mit Höhe 26 cm auf Stb.- mit bauseitiger Notabdichtung
2 - lagig mit Höhe 16 cm auf Leitblech,
Leitblech - siehe separate Position
Menge: 15,500 m

**04.20 Noppenschutzbahn vor Hochzügen + Sockeldämmung**
Noppenschutzbahn vor Hochzügen + Sockeldämmung
in unterschiedlichen Abwicklungsbreiten
Menge: 400,000 m2

**04.21 Noppenschutzbahn b 200 cm -Flankendämmung**
Noppenschutzbahn b 200 cm -Flankendämmung
über Flankendämmungen und Sockeldämmungen
b = 200 cm
Menge: 120,000 m2

**04.22 Trenn - Schutzlage auf oberster Abdichtungslage**
Schutz-, Trenn- und Gleitlage auf Dachabdichtungen
für alle Dachaufbauten, DA-04; DA-05 und DA-13
als Schutzlage auf Bitumenabdichtungen
Material: PES - / PP Fasern
Nenndicke ≥ 3,5 mm
Flächengewicht ≥ 500 g/ m2
Georobustheitsklasse GRK ≥3
Menge: 4900,000 m2

**Ausführungsbeschreibung 2 Schaumglas Dämmungen, Sockeldämmungen mit Deckabs**
*Schaumglas Dämmungen, Sockeldämmungen mit Deckabstrichen*
Deckabstriche für die Sockeldämmungen aus Schaumglas sind in den Positionspreis einzukalkulieren

**04.23 Sockeldämmung Oberlichter 30 x 10 cm und 15 x 22 cm**
Sockeldämmung Oberlichter 30 x 10 cm und 15 x 22 cm
bestehend aus zwei Teilen
mit unterschiedlicher Geometrie:
- 15 x 22 cm rechtwinklig
- 30 x 10 cm, mit Abschrägen an OK 45°
- beide Teile mit Deckabstrich
gemäß Detail DT_GH_23112
Menge: 22,000 m

**04.24 Sockeldämmung d 12 cm; h 20 bis 30 cm -zu Tiefhof**
Sockeldämmung d 12 cm; h 20 bis 30 cm -zu Tiefhof
einschließlich
- Abschrägen an UK für Dämmkeil
- Abschrägen an OK 45°
- Deckabstrich
gemäß DT_GH_23272
Menge: 10,000 m

**04.25 Sockeldämmung d 15 cm, h 40 cm, Treppenaufgänge**
Sockeldämmung d 15 cm, h 40 cm, Treppenaufg. Ost
einschließlich
- Abschrägen an UK für Dämmkeil
- Abschrägen an OK 45°
- Deckabstrich
gemäß DT_FA_33201
Menge: 40,000 m

**04.26 Sockeldämmung d 15 cm, h 40 - 50 cm; SH Ost**
*** Bezugsbeschreibung
Sockeldämmung d 15 cm, h 40 - 50 cm; SH Ost
einschließlich
- Abschrägen an UK für Dämmkeil
- Abschrägen an OK 45°
- Ausklinken im Bereich Klemmleiste Abdichtung
- Deckabstrich
gemäß DT_GH_23111
Menge: 65,000 m

**04.27 Sockeldämmung d 15 cm, h 55 bis 85 cm, Mensa Süd**
*** wie Position 04.26
Sockeldämmung d 15 cm, h 55 bis 85 cm, Mensa Süd  Fensterbereich
Menge: 12,000 m

**04.28 Sockeldämmung d 15 cm; h 75 cm; Mensa und SH West**
*** wie Position 04.26
Sockeldämmung d 15 cm; h 75 cm; Mensa und SH West
Fensterbereich
gemäß DT_GH_25105
Menge: 75,000 m

**04.29 Sockeldämmung d 15 cm, h 110 bis 140 cm, Mensa Süd**
*** wie Position 04.26
Sockeldämmung d 15 cm, h 110 bis 140 cm, Mensa Süd
Wandbereich
angepasst an Dämmung auf Stb.-Decke, im Gefälle

gemäß DT_GH_23101
Menge: 17,000 m

**04.30 Sockeldämmung d 15 cm, h 110 cm - Wand RS über TG**
*** wie Position 04.26
Sockeldämmung d 15 cm, h 110 cm - Wand RS über TG
im Bereich Realschule, aufgehende Wand über TG

gemäß DT_GH_25125
Menge: 40,000 m

**04.31 Sockeldämmung d 15 cm, h 130 cm; Mensa West**
*** wie Position 04.26
Sockeldämmung d 15 cm, h 130 cm; Mensa West -Wand
angepasst an bauseitige Stb.-Decke, im Gefälle

gemäß DT_GH_25105
Menge: 10,000 m

**04.32 Schrägdecke Dämmung d 15 cm, l 100 cm**
Schrägdecke Dämmung d 15 cm, l 100 cm, Treppenaufg. Ost
oberhalb schräger Stb.Decke,
einschließlich
- einschließlich abschrägen der Dämmung an UK und an Oberkante
- Deckabstrich
gemäß DT_FA_33201
Menge: 10,000 m

**04.33 Gegengefällekeile an Treppenaufg. Ost**
Gegengefällekeile an Treppenaufg. Ost
Geometrie:
- Länge an TRH- Aufkantung 8,60 m
- Breite bis 2,20
oberhalb von Foamglasdämmung mit d 25 cm
Menge: 2,000 St

**04.34 Gegengefällekeile an Oberlichtern**
Gegengefällekeile an Oberlichtern
Geometrie:
- Länge an Oberlichtkante 3,30 m
- Breite bis 0,80 m
oberhalb von Foamglasdämmung mit d 16 cm
Menge: 2,000 St

**04.35 Flankendämmung Schaumglas d 10 / 12,5 cm, über TG**
Flankendämmung Schaumglas d 10 /-12,5 cm, über TG
Decke über TG;
als Gefälledämmung mit 2% Gefälle
Breite des Dämmstreifens: 1,25 m
D = 10 - 12,5 cm

gemäß DT_GH_25105 und  DT_GH_25125
Menge: 145,000 m²

**04.36 Flankendämmung Schaumglas d 6 bis 18 cm, Stb.-Stütze**
*** Pauschalposition
Flankendämmung Schaumglas d 6 bis 18 cm, Stb.-Stütze
im Bereich Stb.-Stütze Eingangsbereich Sporthalle
Geometrie Stb.-Stütze Rohbau: 30 x 30 cm
Dämmhöhen und Dämmstärken unterschiedlich: d 6 bis 18 cm

Kalkulationsgrundlage - Abmessungen
- Seite 1: d 12 cm, h 130 cm; von -0,90 bis + 0,40 m
- Seite 2: d 12 cm, h 90 cm;  von -0,50 bis + 0,40 m
- Seite 2: d 18 cm, h 90 cm
- Seite 3: d  6 cm, h 90 cm

gemäß DT_GH_23260
in den Preis ist der erhöhte Aufwand für die unterschiedlichen Dämmstärken und die Anpassung vor Ort einzurechnen.
Menge: 1,000 psch

**04.37 Schaumglas Dämmung über Umkleide 160 mm**
*** Bezugsbeschreibung
Schaumglas Dämmung über Umkleide 160 mm
gemäß Materialangabe in ZTV
Untergrund Stb.-Decke mit ca. 2,0% Gefälle über Umkleidebereich MZW
Menge: 866,000 m²

**04.38 Schaumglas Dämmung über Umkleide 250 mm**
*** wie Position 04.37
Schaumglas Dämmung über Umkleide 250 mm
gemäß Materialangabe in ZTV
Menge: 140,000 m²

**04.39 Schaumglas Dämmung über Zwischenbau 260 mm**
Schaumglas Dämmung über Zwischenbau 260 mm
gemäß Materialangabe in ZTV

In den EP ist einzukalkulieren:
die Ausbildung von Graten und Kehlen zur Anpassung an vorhandene Stb.- Decke mit Gefälle/Gegengefälle:
- ca. 4,0% + 1,0% Quergefälle bzw.
- 2,5% + 1,0% Quergefälle zwischen Mensa und MZW-Halle
Menge: 428,400 m²

**04.40 Anarbeiten Schaumglas an Dämmschalen GL**
Anarbeiten Schaumglas an Dämmschalen GL
anarbeiten an bauseitige Dämmschalen
einschließlich Schrägschnitte
Menge: 170,000 m

**04.41 Dämmkeile Schaumglas, anpassen an Dämmschalen GL**
Auf der Stb.-Decke werden bauseits Grundleitungen in Dämmschalen aus nicht brennbarem Material verlegt.
Geometrie der Dämmschalen:
rechteckig, Breite: 27 cm, Höhe: 25 cm.

Schaumglas - Dämmkeile bis 90 x 90 mm
zum Ausgleich der unterschiedlichen Dämmhöhen:
im Bereich Ostseite Sporthalle, Decke über Umkleidebereich
Menge: 100,000 m

**04.42 Schaumglas Dämmung Versprung h 41 cm**
Schaumglas Dämmung Versprung h 41 cm
Bereich Eingang Sporthalle
Kantenlänge 3,40 m
Höhe 41 cm
gemäß Detail DT_GH_23260
Menge: 3,500 m

**04.43 Kantenschutz: Stahlwinkel - Umkleide**
*** Bezugsbeschreibung
Kantenschutz: Stahlwinkel
zum Schutz der Dämmkanten vor Beschädigung
bestehend aus:
- feuerverzinkters Stahlprofil d 4 mm, Breite jeweils
  Abwicklung 200+100+180-40; ges. 520 mm
- Befestigung auf Stb.-Rohdecke mit thermischer Trennung
- im Abstand von ca 500 mm auf Stb.-Rohdecke befestigt,
  bzw. nach statischer Erfordernis

In den EP sind einzukalkulieren:
- alle erforderlichen Bohrungen in den Stahlwinkeln
- alle Bohrungen in Stahlbetondecke und Befestigungsmittel

gemäß Detail DT_GH_23111
Menge: 205,000 St

**04.44 Kantenschutz: Funktionsdämmstoff 16 x 6 cm Umkleide**
Kantenschutz: Funktionsdämmstoff
bxh = 16 x 6 cm; 1 x Abschrägung 45°
einschließlich Befestigung mittels Verschraubung von unten an punktuelle Stahlwinkeln

gemäß Detail DT_GH_23111

Funktionsdämmstoff:
alterungsbeständig, fäulnisbeständig und unverrottbar, feuchtigkeitsresistent, formstabil, beständig gegenüber bauüblichen Chemikalien,
mechanisch hoch belastbar
Brandverhaltensklasse E
Wärmeleitfähigkeit λD 0,083 - 0,088 W/(m*k), ETA-18/0604
einsetzbar im Temperaturbereich -50°C bis +100°C (kurzfristig +250°C)
Rohdichte 550 kg/m³, DIN EN 1602
Druckspannung nach DIN EN 826 = 7,1 MPa
Menge: 100,000 m

**04.45 Abdichtungsstreifen 1-lagig an Kante hochführen**
Abdichtungsstreifen 1-lagig an Kante hochführen
Material wie 1. Abdichtungslage
über Stahlwinkel/ Funktionsdämmstoff führen
Abwicklungslänge 600 mm
Menge: 100,000 m

**04.46 Abdichtungsbahnen 2-lagig an Kante herunterführen,**
Abdichtungsbahnen 2-lagig an Kante herunterführen,
Material wie obere Abdichtungbahnen
über Stahlwinkel/ Funktionsdämmstoff führen, bis auf bauseitige Abdichtung der Wand,
Abwicklungslänge 700 mm
Menge: 100,000 m

**04.47 Kante: XPS Dämmstoff - Zuschnitt/ Ergänzung**
Kante: XPS Dämmstoff - Zuschnitt/ Ergänzung
oberhalb bauseitiger Perimeterdämmung
- bxh = 160x500 mm;
- 1 x Abschrägung 45°
- Anpassen an Klemmleiste
gemäß Detail DT_GH_23111
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Menge: 100,000 m

**04.48 Kantenschutz: Stahlwinkel - Zwischenbau**
*** wie Position 04.43
Kantenschutz: Stahlwinkel
zum Schutz der Dämmkanten vor Beschädigung
bestehend aus:
- feuerverzinkters Stahlprofil d 4 mm, Breite jeweils
  Abwicklung 180+240+160; ges. 600 mm
- Befestigung auf Stb.-Rohdecke mit thermischer Trennung
- im Abstand von ca 500 mm auf Stb.-Rohdecke befestigt,
  bzw. nach statischer Erfordernis

In den EP sind einzukalkulieren:
- alle erforderlichen Bohrungen in den Stahlwinkeln
- alle Bohrungen in Stahlbetondecke und Befestigungsmittel

gemäß Detail DT_GH_23102
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Menge: 32,000 St

**04.49 Kantenschutz: Leitblech s 2mm, Abw. 500 mm, 3-fach**
Kantenschutz: Leitblech s 2mm, Abw. 500 mm, 3-fach
an Aufkantung Zwischenbau
befestigt auf vorbeschriebenen punktuellen Stahlwinkeln
- Abwicklung 500, 3-fach Kantung
- Stahlblech feuerverzinkt, auch an Bohrungen
In den EP sind einzukalkulieren:
- alle erforderlichen Bohrungen in Stahlblech
  und Befestigungsmittel an Stahlwinkel

gemäß Detail DT_GH_23102
Menge: 16,000 m

**04.50 Kante: Foamglas - Zuschnitt Zwischenbau**
Kante: Foamglas - Zuschnitt Zwischenbau
angepast an Stb.-Decke mit Gefälle
bis UK punktueller Stahlwinkel
- bxh = 160 x 160 bis 300 mm;
- Abschrägung Vorderkante 45°

gemäß Detail DT_GH_23102

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Menge: 16,000 m

### Titel 05 Einbauteile Notentwässerung

**05.01 Retentionsablauf DN 100, Edelstahl**
Notentwässerungseinheiten mit objektbezogener Wehrhöhe
Wehrhöhe 100 mm
Attikaablauf mit Klemmflansch 45°,
als Los- und Festflanschkonstruktion für Bitumenbahnen,
Ablaufkörper DN 100; Edelstahl, ohne Siebkorb
mit Entwässerungsrohr DN 100, Länge 500 mm

einschließlich Wärmedämmblock für Attikaeinläufe aus XPS

gemäß Detail DT_GH_25201
Menge: 7,000 St

**05.02 Wanddurchbruch um Ablaufrohr ausdämmen**
Wanddurchbruch um Ablaufrohr ausdämmen
lückenlos ausdämmen um Rohr herum, mit geeignetem Material, in Stb.-Wand mit d 30 cm,
WD 170 x 170 mm, DN Rohr 100, schräg verlaufend
Menge: 7,000 St

### Titel 06 Stundenlohnarbeiten

*Hinweis: Hinweis: Stundenlohnarbeiten*
Vor Beginn von Stundenlohnarbeiten müssen diese schriftlich vereinbart werden. Hierzu muss der AN einen Antrag auf Regiearbeiten ausfüllen und an die Objektüberwachung zur Prüfung senden. Es sind die geschätzte Zahl an Stunden je Berufsgruppe vom AN anzugeben sowie mit den Verrechnungssätzen zu multiplizieren. Ebenso sind die geschätzten, ortsüblichen Kosten für Material, Geräte und Sonstiges vom AN einzutragen. Ohne schriftliche Genehmigung des Regieantrags, keine Ausführung und Abrechnung.

Diese müssen außer den Angaben nach § 15 Abs. 3 VOB/B
- das Datum
- die Bezeichnung der Baustelle,
- die Namen der Arbeitskräfte und deren Berufs-, Lohn-, oder Gehaltsgruppe,
- die genaue Bezeichnung des Ausführungsortes innerhalb der Baustelle,
- die Art der Leistung,
- die zeitliche Dauer der Leistungen im halbstündigen Rhythmus
- die geleisteten Arbeitsstunden je Arbeitskraft, ggf. aufgegliedert nach Mehr-, Nacht-, Sonntags-, und Feiertagsarbeit
- die genaue Art und Menge des verbrauchten Materials bezogen auf die jeweiligen Einzelleistungen sowie nach im Verrechnungssatz nicht enthaltenen Erschwernissen und die Gerätekenngrößen enthalten.

Die Originale der Stundenlohnzettel behält der AG, die bescheinigten Durchschriften erhält der AN.

Abrechnung:

Die im Leistungsverzeichnis vorgesehenen Stundenlohnarbeiten
(Löhne) sind im wesentlichen für die nicht genau zu erfassenden und wegen verschiedener Erschwernisse nicht kalkulierbaren Arbeiten, sowie für verschiedene Provisorien und Anpassarbeiten vorgesehen. Es werden nur auf der Baustelle geleistete Stunden anerkannt.

Alle auf Nachweis auszuführenden Arbeiten bis zur Gesamt-
Fertigstellung werden nach diesen Preisen abgerechnet.

Durch den Unternehmerzuschlag sind sämtliche bei der Ausführung von Stundenlohnarbeiten entstehenden Einzel- und Gemeinkosten, anteilige Baustellengehaltskosten, Ausfallstunden, sowie Wagnis und Gewinn abgegolten. Ebenfalls enthalten sind die Kosten für Werkzeug und Kleingeräte bis zu einem Anschaffungswert von 3000 (Netto).

In den Lohnnebenkosten sind alle Nebenkosten, wie Auslösungen, Wegegelder, Unterkunfts- und Übernachtungsgelder, Kosten der Familienheimfahrten, Beförderungskosten und Wegezeitentschädigungen der auf der Baustelle beschäftigten Arbeitnehmer enthalten.

Die Stundenlohnzettel müssen vom AN dem entsprechenden, genehmigten Regieantrag zugeordnet werden. Der AN hat über Stundenlohnarbeiten arbeitstäglich Stundenlohnzettel in 2facher Ausfertigung einzureichen.

**06.01 Stundensatz Meister/in, Polier/in und Gleichgestellte**
Arbeiten, welche nicht in den Positionen erfasst sind und gegen Nachweis zur Ausführung kommen:
Meister/in, Polier/in und Gleichgestellte
Menge: 20,000 h

**06.02 Stundensatz Vorarbeiter/in, Facharbeiter/in, Gleichgestellte**
Arbeiten, welche nicht in den Positionen erfasst sind und gegen Nachweis zur Ausführung kommen:
Vorarbeiter/in, Facharbeiter/in, Gleichgestellte
Menge: 50,000 h

**06.03 Stundensatz Werker/in, Helfer/in und Gleichgestellte**
Arbeiten, welche nicht in den Positionen erfasst sind und gegen Nachweis zur Ausführung kommen:
Werker/in, Helfer/in und Gleichgestellte
Menge: 50,000 h
